# Sirena per a exterior

- Propietat de l'arxiu: CYPE INGENIEROS, S.A.
- Format: FIEBDC-3/2002
- Divisa: EUR
- Costos indirectes: 3.00 %
- IVA: 21.00 %

## I Instal·lacions

### ID Seguretat

#### IDS Sirenes

**IDS020** U Sirena per a exterior.
Sirena amb flaix, pressió acústica de 106 dBA a 3 m de distància, de 218x305x116 mm, amb carcassa de policarbonat, protecció antiobertura i antisostracció i temps d'alarma programable. Instal·lació en parament exterior. Inclús elements de fixació.
Inclou: Replanteig. Fixació al parament. Muntatge, connexionat i comprovació del seu correcte funcionament.
Criteri d'amidament de projecte: Nombre d'unitats previstes, segons documentació gràfica de Projecte.
Criteri de mesura d'obra: Es mesurarà el nombre d'unitats realment executades segons especificacions de Projecte.

| Codi | Ut | Descripció | Rendiment | Preu | Import |
|---|---|---|---|---|---|
| mt41ing420a | U | Sirena amb flaix, pressió acústica de 106 dBA a 3 m de distància, de 218x305x116 mm, amb carcassa de policarbonat, protecció antiobertura i antisostracció i temps d'alarma programable, per instal·lar en parament exterior. Inclús elements de fixació. (material) | 1.000 | 144.53 | 144.53 |
| mo006 | h | Oficial 1ª instal·lador de xarxes i equips de detecció i seguretat. (mà d'obra) | 0.323 | 29.34 | 9.48 |
| mo105 | h | Ajudant instal·lador de xarxes i equips de detecció i seguretat. (mà d'obra) | 0.323 | 25.25 | 8.16 |
| % | % | Costos directes complementaris | 2 % | 162.17 | 3.24 |
|  |  | Costos directes |  |  | 165.41 |
