# Pinta antiocells per a protecció dels mòduls solars fotovoltaics

- Propietat de l'arxiu: CYPE INGENIEROS, S.A.
- Format: FIEBDC-3/2002
- Divisa: EUR
- Costos indirectes: 3.00 %
- IVA: 21.00 %

## I Instal·lacions

### IE Elèctriques

#### IEF Solar fotovoltaica

**IEF008** m Pinta antiocells per a protecció dels mòduls solars fotovoltaics.
Pinta antiocells, de polietilè d'alta densitat (PEAD/HDPE), de 125 mm d'altura, color negre, amb alta resistència a agents atmosfèrics i als raigs UV, per a protecció dels mòduls solars fotovoltaics. Inclús elements de fixació.
Inclou: Col·locació i fixació.
Criteri d'amidament de projecte: Longitud mesurada segons documentació gràfica de Projecte.
Criteri de mesura d'obra: Es mesurarà la longitud realment executada segons especificacions de Projecte.

| Codi | Ut | Descripció | Rendiment | Preu | Import |
|---|---|---|---|---|---|
| mt41avm010a | m | Pinta antiocells, de polietilè d'alta densitat (PEAD/HDPE), de 125 mm d'altura, color negre, amb alta resistència a agents atmosfèrics i als raigs UV, subministrat en barres de 0,5 m de longitud, per a protecció dels mòduls solars fotovoltaics, amb elements de fixació. (material) | 1.100 | 7.95 | 8.75 |
| mo003 | h | Oficial 1ª electricista. (mà d'obra) | 0.104 | 30.63 | 3.19 |
| % | % | Costos directes complementaris | 2 % | 11.94 | 0.24 |
|  |  | Costos directes |  |  | 12.18 |
