# Cable elèctric de 450/750 V de tensió nominal

- Propietat de l'arxiu: CYPE INGENIEROS, S.A.
- Format: FIEBDC-3/2002
- Divisa: EUR
- Costos indirectes: 3.00 %
- IVA: 21.00 %

## I Instal·lacions

### IE Elèctriques

#### IEH Cables

**IEH010** m Cable elèctric de 450/750 V de tensió nominal.
Cable unipolar H07V-K, sent la seva tensió assignada de 450/750 V, reacció al foc classe Eca, amb conductor multifilar de coure classe 5 (-K) de 1,5 mm² de secció, amb aïllament de PVC (V). Inclús accessoris i elements de subjecció.
Inclou: Estesa del cable. Connexionat. Comprovació del seu correcte funcionament.
Criteri d'amidament de projecte: Longitud mesurada segons documentació gràfica de Projecte.
Criteri de mesura d'obra: Es mesurarà la longitud realment executada segons especificacions de Projecte.

| Codi | Ut | Descripció | Rendiment | Preu | Import |
|---|---|---|---|---|---|
| mt35cun040aa | m | Cable unipolar H07V-K, sent la seva tensió assignada de 450/750 V, reacció al foc classe Eca segons UNE-EN 50575, amb conductor multifilar de coure classe 5 (-K) de 1,5 mm² de secció, amb aïllament de PVC (V). Segons UNE 21031-3. (material) | 1.000 | 0.40 | 0.40 |
| mo003 | h | Oficial 1ª electricista. (mà d'obra) | 0.013 | 29.34 | 0.38 |
| mo102 | h | Ajudant electricista. (mà d'obra) | 0.013 | 25.25 | 0.33 |
| % | % | Costos directes complementaris | 2 % | 1.11 | 0.02 |
|  |  | Costos directes |  |  | 1.13 |
