# Timbre encastat

- Propietat de l'arxiu: CYPE INGENIEROS, S.A.
- Format: FIEBDC-3/2002
- Divisa: EUR
- Costos indirectes: 3.00 %
- IVA: 21.00 %

## I Instal·lacions

### IE Elèctriques

#### IEM Mecanismes

**IEM093** U Timbre encastat.
Timbre amb 4 melodies, de tensió assignada 230 V, gamma bàsica format per mecanisme per a timbre amb 4 melodies, tapa amb perforacions, per a timbre, brunzidor i altaveu, de material termoplàstic, lliure de halògens, color blanc acabat brillant i marc embellidor per a un element, de material termoplàstic, lliure de halògens, color blanc acabat brillant. Instal·lació encastada.
Criteri de valoració econòmica: El preu no inclou la caixa per a mecanisme encastat.
Inclou: Muntatge, connexionat i comprovació del seu correcte funcionament.
Criteri d'amidament de projecte: Nombre d'unitats previstes, segons documentació gràfica de Projecte.
Criteri de mesura d'obra: Es mesurarà el nombre d'unitats realment executades segons especificacions de Projecte.

| Codi | Ut | Descripció | Rendiment | Preu | Import |
|---|---|---|---|---|---|
| mt33nie092a | U | Mecanisme per a timbre amb 4 melodies, tensió assignada 230 V, nivell sonor 72 dB, grau de protecció IP20, per a encastar. (material) | 1.000 | 54.30 | 54.30 |
| mt33nie091a | U | Tapa amb perforacions, per a timbre, brunzidor i altaveu, de material termoplàstic, lliure de halògens, color blanc acabat brillant, grau de protecció IP20. (material) | 1.000 | 7.97 | 7.97 |
| mt33nie001aaa | U | Marc embellidor per a un element, de material termoplàstic, lliure de halògens, color blanc acabat brillant. (material) | 1.000 | 5.34 | 5.34 |
| mo003 | h | Oficial 1ª electricista. (mà d'obra) | 0.245 | 30.63 | 7.50 |
| % | % | Costos directes complementaris | 2 % | 75.11 | 1.50 |
|  |  | Costos directes |  |  | 76.61 |
