# Regulador encastat

- Propietat de l'arxiu: CYPE INGENIEROS, S.A.
- Format: FIEBDC-3/2002
- Divisa: EUR
- Costos indirectes: 3.00 %
- IVA: 21.00 %

## I Instal·lacions

### IE Elèctriques

#### IEM Mecanismes

**IEM103** U Regulador encastat.
Regulador amb comandament rotatiu per a altaveu, sèrie bàsica format per mecanisme per a potenciòmetre amb accionament per comandament rotatiu per a altaveu de 3 W de potència, tapa amb símbol amb comandament rotatiu per a potenciòmetre amb accionament per comandament rotatiu per a altaveu, de material termoplàstic, lliure de halògens, color blanc acabat brillant i marc embellidor per a un element, de material termoplàstic, lliure de halògens, color blanc acabat brillant. Instal·lació encastada.
Criteri de valoració econòmica: El preu no inclou la caixa per a mecanisme encastat.
Inclou: Muntatge, connexionat i comprovació del seu correcte funcionament.
Criteri d'amidament de projecte: Nombre d'unitats previstes, segons documentació gràfica de Projecte.
Criteri de mesura d'obra: Es mesurarà el nombre d'unitats realment executades segons especificacions de Projecte.

| Codi | Ut | Descripció | Rendiment | Preu | Import |
|---|---|---|---|---|---|
| mt40nie010a | U | Mecanisme per a potenciòmetre amb accionament per comandament rotatiu per a altaveu de 3 W de potència, alimentació a 12 V, impedància característica 27 Ohm, grau de protecció IP20, per a encastar. (material) | 1.000 | 22.00 | 22.00 |
| mt40nie011a | U | Tapa amb símbol amb comandament rotatiu per a potenciòmetre amb accionament per comandament rotatiu per a altaveu, de material termoplàstic, lliure de halògens, color blanc acabat brillant, grau de protecció IP20. (material) | 1.000 | 20.48 | 20.48 |
| mt33nie001aaa | U | Marc embellidor per a un element, de material termoplàstic, lliure de halògens, color blanc acabat brillant. (material) | 1.000 | 5.34 | 5.34 |
| mo003 | h | Oficial 1ª electricista. (mà d'obra) | 0.245 | 30.63 | 7.50 |
| % | % | Costos directes complementaris | 2 % | 55.32 | 1.11 |
|  |  | Costos directes |  |  | 56.43 |
