# Interruptor automàtic en caixa emmotllada, amb bloc diferencial

- Propietat de l'arxiu: CYPE INGENIEROS, S.A.
- Format: FIEBDC-3/2002
- Divisa: EUR
- Costos indirectes: 3.00 %
- IVA: 21.00 %

## I Instal·lacions

### IE Elèctriques

#### IEX Aparellatge

**IEX207** U Interruptor automàtic en caixa emmotllada, amb bloc diferencial.
Interruptor automàtic en caixa emmotllada, amb bloc diferencial, tripolar (3P), intensitat nominal 16 A, poder de tall 36 kA a 400 V, ajust de la intensitat de disparament tèrmic entre 0,7 i 1 x In, ajust de la intensitat de disparament de 0,03 a 10 A, ajust del temps de disparament de 0 a 310 ms, amb unitat de control magnetotèrmica, de 105x236x86 mm. Totalment muntat, connexionat i provat.
Inclou: Muntatge i connexionat de l'element.
Criteri d'amidament de projecte: Nombre d'unitats previstes, segons documentació gràfica de Projecte.
Criteri de mesura d'obra: Es mesurarà el nombre d'unitats realment executades segons especificacions de Projecte.

| Codi | Ut | Descripció | Rendiment | Preu | Import |
|---|---|---|---|---|---|
| mt35ase410aa | U | Interruptor automàtic en caixa emmotllada, amb bloc diferencial, tripolar (3P), intensitat nominal 16 A, poder de tall 36 kA a 400 V, ajust de la intensitat de disparament tèrmic entre 0,7 i 1 x In, ajust de la intensitat de disparament de 0,03 a 10 A, ajust del temps de disparament de 0 a 310 ms, amb unitat de control magnetotèrmica, de 105x236x86 mm, segons UNE-EN 60947-2. (material) | 1.000 | 1686.55 | 1686.55 |
| mo003 | h | Oficial 1ª electricista. (mà d'obra) | 0.772 | 29.34 | 22.65 |
| % | % | Costos directes complementaris | 2 % | 1709.20 | 34.18 |
|  |  | Costos directes |  |  | 1743.38 |
