# Canonada de polipropilè copolímer random (PP-R), "REPOLEN"

- Propietat de l'arxiu: CYPE INGENIEROS, S.A.
- Format: FIEBDC-3/2002
- Divisa: EUR
- Costos indirectes: 3.00 %
- IVA: 21.00 %

## I Instal·lacions

### IH Canonades per a fluids

#### IHP Canonades de polipropilè

**IHP115** m Canonada de polipropilè copolímer random (PP-R), "REPOLEN".
Canonada formada per tub de polipropilè copolímer random (PP-R), de color verd RAL 6024 amb 4 bandes de color blau, amb acabat efecte mirall per l'interior, Repolen Monocapa, sèrie 5, SDR11, "REPOLEN", de 20 mm de diàmetre exterior i 1,9 mm de gruix. Instal·lació en superfície. Inclús material auxiliar para muntatge i subjecció a l'obra, accessoris i peces especials.
Inclou: Replanteig. Col·locació i fixació de tubs, accessoris i peces especials. Realització de proves de servei.
Criteri d'amidament de projecte: Longitud mesurada segons documentació gràfica de Projecte.
Criteri de mesura d'obra: Es mesurarà la longitud realment executada segons especificacions de Projecte.

| Codi | Ut | Descripció | Rendiment | Preu | Import |
|---|---|---|---|---|---|
| mt37rep430a | U | Material auxiliar per a muntatge i subjecció a l'obra de les canonades de polipropilè copolímer random (PP-R), Repolen Monocapa, sèrie 5, SDR11, "REPOLEN", de 20 mm de diàmetre exterior. (material) | 1.000 | 0.08 | 0.08 |
| mt37rep030ag | m | Tub de polipropilè copolímer random (PP-R), de color verd RAL 6024 amb 4 bandes de color blau, amb acabat efecte mirall per l'interior, Repolen Monocapa, sèrie 5, SDR11, "REPOLEN", de 20 mm de diàmetre exterior i 1,9 mm de gruix, segons UNE-EN ISO 15874-2 i AENOR RP 01.16, subministrat en barres de 4 m de longitud, amb el preu incrementat el 30% en concepte d'accessoris i peces especials. (material) | 1.000 | 1.98 | 1.98 |
| op00ato010 |  | Tornavís. | 1.000 | 0.00 | 0.00 |
| op00mar010 |  | Martell. | 1.000 | 0.00 | 0.00 |
| op00tal010 |  | Trepant. | 1.000 | 0.00 | 0.00 |
| mo008 | h | Oficial 1ª lampista. (mà d'obra) | 0.051 | 29.34 | 1.50 |
| mo107 | h | Ajudant lampista. (mà d'obra) | 0.051 | 25.25 | 1.29 |
| % | % | Costos directes complementaris | 2 % | 4.85 | 0.10 |
|  |  | Costos directes |  |  | 4.95 |
