# Sensor de radó

- Propietat de l'arxiu: CYPE INGENIEROS, S.A.
- Format: FIEBDC-3/2002
- Divisa: EUR
- Costos indirectes: 3.00 %
- IVA: 21.00 %

## I Instal·lacions

### IN Protecció enfront del radó

#### INC Sistemes de control automàtic

**INC010** U Sensor de radó.
Sensor de radó, de 60x80x45 mm, amb alimentació per cable a 12 Vcc, rang d'amidament entre 0 i 100000 Bq/m³, amb sortida analògica 0-10 V. Inclús elements de fixació.
Inclou: Col·locació i fixació. Connexionat i comprovació del seu correcte funcionament.
Criteri d'amidament de projecte: Nombre d'unitats previstes, segons documentació gràfica de Projecte.
Criteri de mesura d'obra: Es mesurarà el nombre d'unitats realment executades segons especificacions de Projecte.

| Codi | Ut | Descripció | Rendiment | Preu | Import |
|---|---|---|---|---|---|
| mt41srd010a | U | Sensor de radó, de 60x80x45 mm, amb alimentació per cable a 12 Vcc, rang d'amidament entre 0 i 100000 Bq/m³, amb sortida analògica 0-10 V, amb elements de fixació. (material) | 1.000 | 697.84 | 697.84 |
| op00ato010 |  | Tornavís. | 1.000 | 0.00 | 0.00 |
| op00mar010 |  | Martell. | 1.000 | 0.00 | 0.00 |
| op00tal010 |  | Trepant. | 1.000 | 0.00 | 0.00 |
| mo011 | h | Oficial 1ª muntador. (mà d'obra) | 0.157 | 29.34 | 4.61 |
| mo080 | h | Ajudant muntador. (mà d'obra) | 0.157 | 25.28 | 3.97 |
| % | % | Costos directes complementaris | 2 % | 706.42 | 14.13 |
|  |  | Costos directes |  |  | 720.55 |
