# Protecció passiva contra incendis de conductes metàl·lics de ventilació i extracció de fums, amb llanes minerals

- Propietat de l'arxiu: CYPE INGENIEROS, S.A.
- Format: FIEBDC-3/2002
- Divisa: EUR
- Costos indirectes: 3.00 %
- IVA: 21.00 %

## I Instal·lacions

### IO Contra incendis

#### IOJ Protecció passiva contra incendis: instal·lacions

**IOJ200** m² Protecció passiva contra incendis de conductes metàl·lics de ventilació i extracció de fums, amb llanes minerals.
Sistema de protecció passiva contra incendis de conducte metàl·lic vertical de secció rectangular per a garantir la resistència al foc EI 15 segons UNE-EN 1366-1, mitjançant el recobriment amb panells de llana mineral, segons UNE-EN 14303, de 60 mm d'espessor, conductivitat tèrmica 0,031 W/(mK). Inclús perns electrosoldats per a la fixació dels panells a la superfície metàl·lica, cargols helicoïdals d'acer inoxidable, de 80 mm de longitud, per a la unió de junts longitudinals entre panells aïllants, pasta intumescent en base aquosa per alsegellat ignífug de pas de conductes metàl·lics entre sectors d'incendi, adhesiu incombustible i inorgànic, a base de silicat de sodi alcalí, per alsegellat ignífug del trobada entre la llana mineral i el parament, i perfils en L, d'acer galvanitzat, de 30 mm per al reforç de la trobada entre la llana mineral i el parament.
Inclou: Tall i ajust dels panells. Fixació dels panells a la superfície metàl·lica. Resolució de junts longitudinals entre panells aïllants. Segellat de pas de conductes metàl·lics entre sectors d'incendi. Segellat del trobament entre la llana mineral i el parament. Col·locació dels perfils de reforç.
Criteri d'amidament de projecte: Superfície mesurada segons documentació gràfica de Projecte.
Criteri de mesura d'obra: Es mesurarà la superfície realment executada segons especificacions de Projecte.

| Codi | Ut | Descripció | Rendiment | Preu | Import |
|---|---|---|---|---|---|
| mt42coi120k | m² | Panell de llana mineral, segons UNE-EN 14303, de 60 mm d'espessor, conductivitat tèrmica 0,031 W/(mK), Euroclasse A1 de reacció al foc segons UNE-EN 13501-1, per a la protecció contra incendis de conductes metàl·lics rectangulars. (material) | 1.100 | 46.27 | 50.90 |
| mt12psg160d | m | Perfil en L, d'acer galvanitzat, de 30 mm. (material) | 0.670 | 0.86 | 0.58 |
| mt42coi036a | U | Cartutx de 310 ml de pasta intumescent en base aquosa, color blanc, amb pH neutre i sense dissolvents, per a segellat ignífug de pas de conductes metàl·lics entre sectors d'incendi. (material) | 0.020 | 34.39 | 0.69 |
| mt42coi035a | kg | Adhesiu incombustible i inorgànic, a base de silicat de sodi alcalí, d'adormiment lent, per a segellat ignífug del trobada entre la llana mineral i el parament. (material) | 0.050 | 8.75 | 0.44 |
| mt42coi037a | U | Perns electrosoldables, de 40 mm de longitud, per a fixació del panell a la superfície metàl·lica. (material) | 18.000 | 0.15 | 2.70 |
| mt42coi038b | U | Cargol helicoïdal d'acer inoxidable, de 80 mm de longitud, per a la unió de junts longitudinals entre panells aïllants. (material) | 4.000 | 0.23 | 0.92 |
| mo054 | h | Oficial 1ª muntador d'aïllaments. (mà d'obra) | 0.518 | 29.34 | 15.20 |
| mo101 | h | Ajudant muntador d'aïllaments. (mà d'obra) | 0.518 | 25.28 | 13.10 |
| % | % | Costos directes complementaris | 2 % | 84.53 | 1.69 |
|  |  | Costos directes |  |  | 86.22 |
