# Extintor mòbil de neu carbònica CO2

- Propietat de l'arxiu: CYPE INGENIEROS, S.A.
- Format: FIEBDC-3/2002
- Divisa: EUR
- Costos indirectes: 3.00 %
- IVA: 21.00 %

## I Instal·lacions

### IO Contra incendis

#### IOX Extintors

**IOX220** U Extintor mòbil de neu carbònica CO2.
Extintor mòbil de neu carbònica CO2, amb dues botelles de 10 kg d'agent extintor, d'eficàcia 89B, amb carro, cascos d'acer amb acabat exterior amb pintura epoxi color vermell, vàlvules de palanca, anelles de seguretat, mànegues i trompes difusores.
Inclou: Col·locació de l'extintor.
Criteri d'amidament de projecte: Nombre d'unitats previstes, segons documentació gràfica de Projecte.
Criteri de mesura d'obra: Es mesurarà el nombre d'unitats realment col·locades segons especificacions de Projecte.

| Codi | Ut | Descripció | Rendiment | Preu | Import |
|---|---|---|---|---|---|
| mt41ixo120b | U | Extintor mòbil de neu carbònica CO2, amb dues botelles de 10 kg d'agent extintor, d'eficàcia 89B, amb carro, cascos d'acer amb acabat exterior amb pintura epoxi color vermell, vàlvules de palanca, anelles de seguretat, mànegues i trompes difusores, segons UNE-EN 3. (material) | 1.000 | 307.46 | 307.46 |
| mo113 | h | Peó ordinari construcció. (mà d'obra) | 0.193 | 24.86 | 4.80 |
| % | % | Costos directes complementaris | 2 % | 312.26 | 6.25 |
|  |  | Costos directes |  |  | 318.51 |
