# Neutralització provisional de les instal·lacions

- Propietat de l'arxiu: CYPE INGENIEROS, S.A.
- Format: FIEBDC-3/2002
- Divisa: EUR
- Costos indirectes: 3.00 %
- IVA: 21.00 %

## I Instal·lacions

### IR Reparacions

#### IRN Neutralitzacions i desviaments

**IRN010** m² Neutralització provisional de les instal·lacions.
Repercussió per m² de superfície rehabilitada d'obra, dels treballs de neutralització de l'infraestructura comú de telecomunicacions (ICT) formada per: escomesa, canalitzacions i registre d'enllaç, recintes, canalitzacions i registres principals i secundaris, registres de terminació de xarxa, canalització interior d'usuari, registres de pas i registres de pressa, en edifici plurifamiliar, amb un grau de complexitat mig, deixant fora de servei aquesta instal·lació durant el període de temps que durin els treballs.
Criteri de valoració econòmica: El preu inclou la reposició del servei de la instal·lació un cop finalitzats els treballs.
Inclou: Neutralització de la instal·lació. Reposició del servei de la instal·lació.
Criteri d'amidament de projecte: Superfície construïda, mesurada segons documentació gràfica de Projecte.
Criteri de mesura d'obra: Es mesurarà la superfície realment executada segons especificacions de Projecte.

| Codi | Ut | Descripció | Rendiment | Preu | Import |
|---|---|---|---|---|---|
| mo001 | h | Oficial 1ª instal·lador de telecomunicacions. (mà d'obra) | 0.009 | 29.34 | 0.26 |
| mo056 | h | Ajudant instal·lador de telecomunicacions. (mà d'obra) | 0.023 | 25.25 | 0.58 |
| % | % | Costos directes complementaris | 2 % | 0.84 | 0.02 |
|  |  | Costos directes |  |  | 0.86 |
