# Canaló vist de mitja canya de bambú

- Propietat de l'arxiu: CYPE INGENIEROS, S.A.
- Format: FIEBDC-3/2002
- Divisa: EUR
- Costos indirectes: 3.00 %
- IVA: 21.00 %

## I Instal·lacions

### IS Evacuació d'aigües

#### ISC Canalons

**ISC100** m Canaló vist de mitja canya de bambú.
Canaló vist de mitja canya de bambú (Guadua angustifolia), de entre 11 i 13 cm de diàmetre i 1 cm de gruix, acabat envernissat. Inclús suports d'acer galvanitzat.
Inclou: Replanteig. Muntatge, connexionat i comprovació del seu correcte funcionament.
Criteri d'amidament de projecte: Longitud mesurada segons documentació gràfica de Projecte.
Criteri de mesura d'obra: Es mesurarà la longitud realment executada segons especificacions de Projecte.

| Codi | Ut | Descripció | Rendiment | Preu | Import |
|---|---|---|---|---|---|
| mt36cbu010a | m | Canaló vist de mitja canya de bambú (Guadua angustifolia), de entre 11 i 13 cm de diàmetre i 1 cm de gruix, grau de conicitat <=0,5%, acabat envernissat, subministrat en peces d'entre 3 i 4 m de longitud. (material) | 1.000 | 26.30 | 26.30 |
| mt36cbu020a | U | Suport d'acer galvanitzat, per a fixació de canaló de mitja canya de bambú a coberta. (material) | 1.000 | 0.95 | 0.95 |
| mo011 | h | Oficial 1ª muntador. (mà d'obra) | 0.261 | 29.34 | 7.66 |
| mo080 | h | Ajudant muntador. (mà d'obra) | 0.261 | 25.28 | 6.60 |
| % | % | Costos directes complementaris | 2 % | 41.51 | 0.83 |
|  |  | Costos directes |  |  | 42.34 |
