# Cadira salvaescales

- Propietat de l'arxiu: CYPE INGENIEROS, S.A.
- Format: FIEBDC-3/2002
- Divisa: EUR
- Costos indirectes: 3.00 %
- IVA: 21.00 %

## I Instal·lacions

### IT Transport

#### ITS Salvaescales

**ITS030** U Cadira salvaescales.
Cadira remuntadora d'escales, ús interior, per salvar desnivells d'una o més plantes, per a escales tant rectes com corbes, amb i sense canvi de pendent, amb un recorregut màxim de 8 m, una capacitat màxima de càrrega de 125 kg, una velocitat de 0,12 m/s, amb reposabraços, seient i reposapeus plegable, rail d'alumini instal·lat en l'escala mitjançant fixacions als esglaons. Quadre elèctric i dobles circuits elèctrics de protecció, limitadors de velocitat, fre motor electromagnètic i altres dispositius de seguretat segons normativa vigent. Totalment muntada, connexionada i provada.
Inclou: Preparació de la zona de treball. Col·locació de les guies i fixacions. Muntatge de la cadira sobre les guies. Connexionat amb la xarxa elèctrica. Col·locació i connexió de les botoneres i dels sistemes de seguretat.
Criteri d'amidament de projecte: Nombre d'unitats previstes, segons documentació gràfica de Projecte.
Criteri de mesura d'obra: Es mesurarà el nombre d'unitats realment executades segons especificacions de Projecte.

| Codi | Ut | Descripció | Rendiment | Preu | Import |
|---|---|---|---|---|---|
| mt39ses210a | U | Cadira remuntadora d'escales, ús interior, per salvar desnivells d'una o més plantes, per a escales tant rectes com corbes, amb i sense canvi de pendent, amb un recorregut màxim de 8 m, una capacitat màxima de càrrega de 125 kg, una velocitat de 0,12 m/s, amb reposabraços, seient i reposapeus plegable, rail d'alumini instal·lat en l'escala mitjançant fixacions als esglaons. Quadre elèctric i dobles circuits elèctrics de protecció, limitadors de velocitat, fre motor electromagnètic i altres dispositius de seguretat segons normativa vigent. (material) | 1.000 | 12096.00 | 12096.00 |
| mo016 | h | Oficial 1ª instal·lador d'aparells elevadors. (mà d'obra) | 16.150 | 29.34 | 473.84 |
| mo085 | h | Ajudant instal·lador d'aparells elevadors. (mà d'obra) | 16.150 | 25.25 | 407.79 |
| % | % | Costos directes complementaris | 2 % | 12977.63 | 259.55 |
|  |  | Costos directes |  |  | 13237.18 |
