# Fusteria d'alumini en finestrals fixos de tancament d'aparadors

- Propietat de l'arxiu: CYPE INGENIEROS, S.A.
- Format: FIEBDC-3/2002
- Divisa: EUR
- Costos indirectes: 3.00 %
- IVA: 21.00 %

## L Fusteria, manyeria, vidres i proteccions solars

### LC Fusteria

#### LCL D'alumini

**LCL020** m² Fusteria d'alumini en finestrals fixos de tancament d'aparadors.
Fusteria d'alumini lacat color blanc, amb 60 micres de gruix mínim de pel·lícula seca, en finestrals fixos de tancament d'aparadors de superfície menor de 4 m², formada per bastiments, rivets i accessoris; marca de qualitat QUALICOAT, gamma bàsica, amb classificació a la permeabilitat a l'aire segons UNE-EN 12207, a l'estanquitat a l'aigua segons UNE-EN 12208 i a la resistència a la càrrega del vent segons UNE-EN 12210, amb bastiment de base. Inclús silicona neutra per a segellat perimetral dels junts exterior i interior, entre la fusteria i l'obra.
Inclou: Col·locació de la fusteria. Segellat de junts perimetrals. Realització de proves de servei.
Criteri d'amidament de projecte: Superfície del buit a tancar, mesurada segons documentació gràfica de Projecte.
Criteri de mesura d'obra: Es mesurarà, amb les dimensions del buit, la superfície realment executada segons especificacions de Projecte.

| Codi | Ut | Descripció | Rendiment | Preu | Import |
|---|---|---|---|---|---|
| mt25pem015k | m | Bastiment de base d'alumini, ensamblat mitjançant esquadres i amb patilles d'ancoratge per a la fixació al parament i cargols per a la fixació de la fusteria. (material) | 2.000 | 7.18 | 14.36 |
| mt25pfb010m | m² | Fusteria sense persiana d'alumini lacat color blanc en finestrals fixos de tancament d'aparadors, de superfície menor de 4 m², formada per bastiments, rivets i accessoris, gamma bàsica, amb classificació a la permeabilitat a l'aire segons UNE-EN 12207, a l'estanquitat a l'aigua segons UNE-EN 12208 i a la resistència a la càrrega del vent segons UNE-EN 12210, marca de qualitat QUALICOAT. Inclús ferraments, juntes d'envidriament de EPDM, cargols d'acer inoxidable, elements d'estanquitat i accessoris. (material) | 1.020 | 153.19 | 156.25 |
| mt22www050a | U | Cartutx de 300 ml de silicona neutra oxímica, d'elasticitat permanent i enduriment ràpid, color blanc, rang de temperatura de treball de -60 a 150°C, amb resistència als rajos UV, duresa Shore A aproximada de 22, segons UNE-EN ISO 868 i elongació a ruptura >= 800%, segons UNE-EN ISO 8339. (material) | 0.448 | 4.73 | 2.12 |
| op00ato010 |  | Tornavís. | 1.000 | 0.00 | 0.00 |
| mo018 | h | Oficial 1ª serraller. (mà d'obra) | 0.238 | 32.39 | 7.71 |
| mo059 | h | Ajudant serraller. (mà d'obra) | 0.216 | 28.46 | 6.15 |
| % | % | Costos directes complementaris | 2 % | 186.59 | 3.73 |
|  |  | Costos directes |  |  | 190.32 |
