# Porta seccional per a garatge, de fusta

- Propietat de l'arxiu: CYPE INGENIEROS, S.A.
- Format: FIEBDC-3/2002
- Divisa: EUR
- Costos indirectes: 3.00 %
- IVA: 21.00 %

## L Fusteria, manyeria, vidres i proteccions solars

### LG Portes de garatge

#### LGM De fusta

**LGM030** U Porta seccional per a garatge, de fusta.
Porta seccional per a garatge, formada per panell acanalat de fusta massissa, 400x210 cm, amb obertura automàtica. Inclús material de connexionat elèctric i equip de motorització.
Inclou: Col·locació i fixació dels perfils guia. Introducció del panell en les guies. Col·locació i fixació de l'eix als paliers. Tensat de la molla. Fixació del panell al tambor. Muntatge del sistema d'obertura. Muntatge del sistema d'accionament. Connexionat elèctric. Repàs i greixatge de mecanismes i guies. Realització de proves de servei.
Criteri d'amidament de projecte: Nombre d'unitats previstes, segons documentació gràfica de Projecte.
Criteri de mesura d'obra: Es mesurarà el nombre d'unitats realment executades segons especificacions de Projecte.

| Codi | Ut | Descripció | Rendiment | Preu | Import |
|---|---|---|---|---|---|
| mt26pgs020j | U | Porta seccional per a garatge, formada per panell acanalat de fusta massissa, 400x210 cm, caixa recollidora folrada, torn, motlles de torsió, politges, guies, accessoris i pany central amb clau de seguretat. Segons UNE-EN 13241. (material) | 1.000 | 2275.56 | 2275.56 |
| mt26egm010dh | U | Equip de motorització per obertura i tancament automàtic, per a porta de garatge seccional de més de 60 kg de pes. (material) | 1.000 | 660.00 | 660.00 |
| mt26egm012 | U | Accessoris (pany, polsador, emissor, receptor i fotocèl·lula) per automatització de porta de garatge. (material) | 1.000 | 305.00 | 305.00 |
| op00ato010 |  | Tornavís. | 1.000 | 0.00 | 0.00 |
| op00tal010 |  | Trepant. | 1.000 | 0.00 | 0.00 |
| op00amo010 |  | Mola o radial. | 1.000 | 0.00 | 0.00 |
| mo020 | h | Oficial 1ª construcció. (mà d'obra) | 1.318 | 29.67 | 39.11 |
| mo113 | h | Peó ordinari construcció. (mà d'obra) | 1.318 | 24.86 | 32.77 |
| mo018 | h | Oficial 1ª serraller. (mà d'obra) | 3.075 | 30.13 | 92.65 |
| mo059 | h | Ajudant serraller. (mà d'obra) | 3.075 | 26.48 | 81.43 |
| mo003 | h | Oficial 1ª electricista. (mà d'obra) | 6.889 | 30.63 | 211.01 |
| % | % | Costos directes complementaris | 2 % | 3697.53 | 73.95 |
|  |  | Costos directes |  |  | 3771.48 |
