# Porta frigorífica corredissa

- Propietat de l'arxiu: CYPE INGENIEROS, S.A.
- Format: FIEBDC-3/2002
- Divisa: EUR
- Costos indirectes: 3.00 %
- IVA: 21.00 %

## L Fusteria, manyeria, vidres i proteccions solars

### LI Portes d'ús industrial

#### LIF Portes frigorífiques

**LIF010** U Porta frigorífica corredissa.
Porta frigorífica corredissa, amb sistema de guiat elevat, per a buit de dimensions útils 700x1800 mm, de cambra frigorífica, amb temperatura de treball fins a 0 °C. FULLA: de 75 mm d'espessor, amb bastidor de perfil estructural d'alumini anoditzat, revestiment en totes dues cares de xapa d'acer galvanitzat, acabat lacat i ànima d'escuma de poliuretà injectada a alta pressió, de densitat entre 40 i 45 kg/m³, amb marc de perfils amb trencament de pont tèrmic i doble rivet perimetral sobre suport de PVC; ACCESSORIS: pany amb clau, amb possibilitat d'apertura des de l'interior, motor elèctric per a accionament automàtic i cortina de lamel·les de PVC. Col·locació en panell frigorífic.
Inclou: Replanteig. Col·locació i fixació de la porta al parament.
Criteri d'amidament de projecte: Nombre d'unitats previstes, segons documentació gràfica de Projecte.
Criteri de mesura d'obra: Es mesurarà el nombre d'unitats realment executades segons especificacions de Projecte.

| Codi | Ut | Descripció | Rendiment | Preu | Import |
|---|---|---|---|---|---|
| mt12psa100aa | U | Porta frigorífica corredissa, amb sistema de guiat elevat, per a buit de dimensions útils 700x1800 mm, de cambra frigorífica, amb temperatura de treball fins a 0 °C, de 75 mm d'espessor, amb bastidor de perfil estructural d'alumini anoditzat, revestiment en totes dues cares de xapa d'acer galvanitzat, acabat lacat i ànima d'escuma de poliuretà injectada a alta pressió, de densitat entre 40 i 45 kg/m³, amb marc de perfils amb trencament de pont tèrmic i doble rivet perimetral sobre suport de PVC, per a col·locar en panell frigorífic. (material) | 1.050 | 1212.71 | 1273.35 |
| mt23var020 | U | Kit de pany amb clau, amb possibilitat d'apertura des de l'interior, per a porta frigorífica. (material) | 1.000 | 264.00 | 264.00 |
| mt12psa220 | U | Kit d'accionament motoritzat per a obertura de porta frigorífica corredissa amb sistema de guiat elevat, compost per motor elèctric i sistema de transmissió en cadena. (material) | 1.000 | 2032.15 | 2032.15 |
| mt12psa200a | U | Cortina de lamel·les de PVC, de 3 mm d'espessor, per a buit de dimensions útils 700x1800 mm, amb cavalcament de 50 mm entre lamel·les, per minimitzar el flux d'aire durant l'obertura de la porta frigorífica, amb ferraments i accessoris de fixació d'acer inoxidable. (material) | 1.000 | 169.21 | 169.21 |
| op00ato010 |  | Tornavís. | 1.000 | 0.00 | 0.00 |
| op00tal010 |  | Trepant. | 1.000 | 0.00 | 0.00 |
| mo011 | h | Oficial 1ª muntador. (mà d'obra) | 3.630 | 29.34 | 106.50 |
| mo080 | h | Ajudant muntador. (mà d'obra) | 5.575 | 25.28 | 140.94 |
| % | % | Costos directes complementaris | 2 % | 3986.15 | 79.72 |
|  |  | Costos directes |  |  | 4065.87 |
