# Porta interior corredissa, de fusta

- Propietat de l'arxiu: CYPE INGENIEROS, S.A.
- Format: FIEBDC-3/2002
- Divisa: EUR
- Costos indirectes: 3.00 %
- IVA: 21.00 %

## L Fusteria, manyeria, vidres i proteccions solars

### LP Portes interiors

#### LPM De fusta

**LPM021** U Porta interior corredissa, de fusta.
Porta interior corredissa per a doble envà amb buit, cega, d'una fulla de 203x82,5x3,5 cm, de tauler de fibres acabat amb melamina color blanc, amb ànima alveolar de paper kraft; bastiment de base de pi país de 90x35 mm; galzes de MDF, amb revestiment de melamina, color blanc de 90x20 mm; tapajunts de MDF, amb revestiment de melamina, color blanc de 70x10 mm en ambdues cares. Inclús, ferraments de penjar, de tanca i tirador amb maneta per a tancament d'alumini, sèrie bàsica.
Inclou: Presentació de la porta. Col·locació de les ferramentes de penjar i guies. Col·locació de la fulla. Col·locació dels ferraments de tancament. Col·locació d'accessoris. Ajustament final. Realització de proves de servei.
Criteri d'amidament de projecte: Nombre d'unitats previstes, segons documentació gràfica de Projecte.
Criteri de mesura d'obra: Es mesurarà el nombre d'unitats realment executades segons especificacions de Projecte.

| Codi | Ut | Descripció | Rendiment | Preu | Import |
|---|---|---|---|---|---|
| mt22aap011ja | U | Bastiment de base de fusta de pi, 90x35 mm, per porta d'una fulla, amb elements de fixació. (material) | 2.000 | 17.39 | 34.78 |
| mt22aga015ae | m | Galze de MDF, acabat amb melamina de color blanc, 90x20 mm. (material) | 10.200 | 3.36 | 34.27 |
| mt23ppb100a | U | Ferraments de penjar, kit per porta corredissa. (material) | 1.000 | 8.53 | 8.53 |
| mt23ppb102c | m | Carril porta corredissa doble alumini. (material) | 1.870 | 9.72 | 18.18 |
| mt22pxh025aa | U | Porta interior cega buida, de tauler de fibres acabat amb melamina color blanc, amb ànima alveolar de paper kraft, de 203x82,5x3,5 cm. (material) | 1.000 | 52.38 | 52.38 |
| mt22ata015ab | m | Tapajuntes de MDF, amb acabat amb melamina, de color blanc, 70x10 mm. (material) | 10.400 | 1.36 | 14.14 |
| mt23hba020j | U | Tirador amb maneta per a tancament d'alumini, sèrie bàsica, per a porta interior corredissa, per a interior. (material) | 1.000 | 27.94 | 27.94 |
| op00cla010 |  | Clavadora pneumàtica. | 1.000 | 0.00 | 0.00 |
| op00gra010 |  | Grapadora. | 1.000 | 0.00 | 0.00 |
| op00sie010 |  | Serra de calar. | 1.000 | 0.00 | 0.00 |
| op00cep010 |  | Garlopa. | 1.000 | 0.00 | 0.00 |
| op00ato010 |  | Tornavís. | 1.000 | 0.00 | 0.00 |
| op00tro010 |  | Serra de trepar. | 1.000 | 0.00 | 0.00 |
| mo017 | h | Oficial 1ª fuster. (mà d'obra) | 1.719 | 28.92 | 49.71 |
| mo058 | h | Ajudant fuster. (mà d'obra) | 1.719 | 25.48 | 43.80 |
| % | % | Costos directes complementaris | 2 % | 283.73 | 5.67 |
|  |  | Costos directes |  |  | 289.40 |
