# Tendal de lona acrílica

- Propietat de l'arxiu: CYPE INGENIEROS, S.A.
- Format: FIEBDC-3/2002
- Divisa: EUR
- Costos indirectes: 3.00 %
- IVA: 21.00 %

## L Fusteria, manyeria, vidres i proteccions solars

### LS Proteccions solars

#### LST Tendals

**LST010** U Tendal de lona acrílica.
Tendal estor, de 2000 mm de línia i 1900 mm de sortida, de lona acrílica, amb accionament manual mitjançant manovella metàl·lica. Inclús ferraments i accessoris.
Inclou: Replanteig. Ancoratge al parament dels elements de fixació. Muntatge del tendal i dels accessoris.
Criteri d'amidament de projecte: Nombre d'unitats previstes, segons documentació gràfica de Projecte.
Criteri de mesura d'obra: Es mesurarà el nombre d'unitats realment executades segons especificacions de Projecte.

| Codi | Ut | Descripció | Rendiment | Preu | Import |
|---|---|---|---|---|---|
| mt44tol010a | U | Tendal estor, de 2000 mm de línia i 1900 mm de sortida, de lona acrílica, amb ferraments i accessoris de fixació. (material) | 1.000 | 283.42 | 283.42 |
| mt44tol100a | U | Manovella per a accionament manual de teldes. (material) | 1.000 | 20.00 | 20.00 |
| op00ato010 |  | Tornavís. | 1.000 | 0.00 | 0.00 |
| op00tal010 |  | Trepant. | 1.000 | 0.00 | 0.00 |
| mo011 | h | Oficial 1ª muntador. (mà d'obra) | 5.530 | 29.34 | 162.25 |
| mo080 | h | Ajudant muntador. (mà d'obra) | 5.530 | 25.28 | 139.80 |
| % | % | Costos directes complementaris | 2 % | 605.47 | 12.11 |
|  |  | Costos directes |  |  | 617.58 |
