# Drenatge en coberta inclinada, enjardinada extensiva, amb làmines drenants

- Propietat de l'arxiu: CYPE INGENIEROS, S.A.
- Format: FIEBDC-3/2002
- Divisa: EUR
- Costos indirectes: 3.00 %
- IVA: 21.00 %

## N Aïllaments e impermeabilitzacions

### ND Drenatges

#### NDQ Cobertes inclinades

**NDQ010** m² Drenatge en coberta inclinada, enjardinada extensiva, amb làmines drenants.
Drenatge en coberta inclinada, enjardinada extensiva (ecològica), amb un pendent mitjà del 5%, amb làmina drenant i retenidora d'aigua, de poliestirè reciclat d'alt impacte (HIPS), amb nòduls de 40 mm d'altura i perforacions en la part superior, resistència a la compressió 280 kN/m², retenció d'aigua superior a 23 l/m², col·locada sota la capa filtrant, cavalcant dos nòduls.
Inclou: Neteja i preparació de la superfície. Col·locació de la làmina drenant. Resolució de punts singulars.
Criteri d'amidament de projecte: Superfície de l'aiguavés mesurada en veritable magnitud, segons documentació gràfica de Projecte.
Criteri de mesura d'obra: Es mesurarà, en veritable magnitud, la superfície realment executada segons especificacions de Projecte.

| Codi | Ut | Descripció | Rendiment | Preu | Import |
|---|---|---|---|---|---|
| mt14lbp030hb | m² | Làmina drenant i retenidora d'aigua, de poliestirè reciclat d'alt impacte (HIPS), amb nòduls de 40 mm d'altura i perforacions en la part superior, resistència a la compressió 280 kN/m², retenció d'aigua superior a 23 l/m², capacitat de drenatge 1,22 l/(s·m) amb un pendent del 2%, subministrada en plaques de 204x104 cm. (material) | 1.100 | 13.42 | 14.76 |
| mo029 | h | Oficial 1ª aplicador de làmines impermeabilitzants. (mà d'obra) | 0.146 | 28.42 | 4.15 |
| mo067 | h | Ajudant aplicador de làmines impermeabilitzants. (mà d'obra) | 0.146 | 25.28 | 3.69 |
| % | % | Costos directes complementaris | 2 % | 22.60 | 0.45 |
|  |  | Costos directes |  |  | 23.05 |
