# Impermeabilització líquida, per a reparació de balcons i terrasses. Sistema MasterSeal Balcony 1336 "MBCC de Sika"

- Propietat de l'arxiu: CYPE INGENIEROS, S.A.
- Format: FIEBDC-3/2002
- Divisa: EUR
- Costos indirectes: 3.00 %
- IVA: 21.00 %

## N Aïllaments e impermeabilitzacions

### NL Impermeabilitzacions líquides

#### NLG Cobertes, galeries i balcons

**NLG070** m² Impermeabilització líquida, per a reparació de balcons i terrasses. Sistema MasterSeal Balcony 1336 "MBCC de Sika".
Impermeabilització líquida, per a reparació de balcons i terrasses, sobre superfície suport de ceràmica vitrificada. Sistema MasterSeal Balcony 1336 "MBCC de Sika" format per capa de regularització amb revestiment elàstic impermeabilitzant monocomponent, MasterSeal M 251 "MBCC de Sika", de color vermell RAL 3013, barrejat amb àrid de quars natural, MasterTop F1 "MBCC de Sika", com càrrega minera (amb una proporció en pes 1:0,5), prèvia aplicació d'emprimació; i segellat de la impermeabilització amb revestiment elàstic impermeabilitzant monocomponent, MasterSeal M 251 "MBCC de Sika", de color vermell RAL 3013.
Inclou: Neteja de la superfície suport. Aplicació de l'emprimació. Resolució dels punts singulars. Aplicació de la capa de regularització. Aplicació de la capa de segellat.
Criteri d'amidament de projecte: Superfície mesurada en projecció horitzontal, segons documentació gràfica de Projecte, des de les cares interiors dels ampits o plastrons perimetrals que la limiten.
Criteri de mesura d'obra: Es mesurarà, en projecció horitzontal, la superfície realment executada segons especificacions de Projecte, des de les cares interiors dels ampits o plastrons perimetrals que la limiten.

| Codi | Ut | Descripció | Rendiment | Preu | Import |
|---|---|---|---|---|---|
| mt15bas120k | kg | Emprimació incolora, MasterSeal P 682 "MBCC de Sika", a base de silà monocomponent i dissolvents, amb resistència als raigs UV, per aplicar sobre superfície suport de ceràmica vitrificada amb un drap. (material) | 0.050 | 44.63 | 2.23 |
| mt15bas110b | kg | Revestiment elàstic impermeabilitzant monocomponent a base de resines de poliuretà alifàtic amb baix contingut en dissolvents, MasterSeal M 251 "MBCC de Sika", de color vermell RAL 3013, per a impermeabilització de cobertes, balcons i galeries, amb resistència a la intempèrie, al trànsit per als vianants, a aigües agressives (aigua de mar i aigües fecals), a diversos àcids diluïts, àlcalis, olis minerals i fuels, segons UNE-EN 13813. (material) | 0.900 | 27.14 | 24.43 |
| mt15bas130a | kg | Àrid de quars natural, MasterTop F1 "MBCC de Sika", de granulometria compresa entre 0,18 i 0,3 mm, per utilitzar com a càrrega mineral en combinació amb resines epoxi o poliuretà. (material) | 0.250 | 0.88 | 0.22 |
| op00tal020 |  | Trepant amb batedora. | 1.000 | 0.00 | 0.00 |
| mo032 | h | Oficial 1ª aplicador de productes impermeabilitzants. (mà d'obra) | 0.160 | 28.42 | 4.55 |
| mo070 | h | Ajudant aplicador de productes impermeabilitzants. (mà d'obra) | 0.160 | 25.28 | 4.04 |
| % | % | Costos directes complementaris | 2 % | 35.47 | 0.71 |
|  |  | Costos directes |  |  | 36.18 |
