# Impermeabilització líquida de cobertes. Sistema Aquaflex Roof "MAPEI SPAIN"

- Propietat de l'arxiu: CYPE INGENIEROS, S.A.
- Format: FIEBDC-3/2002
- Divisa: EUR
- Costos indirectes: 3.00 %
- IVA: 21.00 %

## N Aïllaments e impermeabilitzacions

### NL Impermeabilitzacions líquides

#### NLG Cobertes, galeries i balcons

**NLG200** m² Impermeabilització líquida de cobertes. Sistema Aquaflex Roof "MAPEI SPAIN".
Impermeabilització líquida de cobertes. Sistema Aquaflex Roof Plus "MAPEI SPAIN" format per dues capes d'impermeabilitzant líquid elàstic monocomponent, Aquaflex Roof Plus "MAPEI SPAIN", de color Blanco, amb un rendiment de 2 kg/m², prèvia aplicació d'emprimació bicomponent a base de resina epoxi en dispersió aquosa, Mapecoat I 600 W "MAPEI SPAIN", 0,4 kg/m².
Inclou: Neteja de la superfície suport. Aplicació de l'emprimació. Aplicació de l'impermeabilitzant.
Criteri d'amidament de projecte: Superfície mesurada en projecció horitzontal, segons documentació gràfica de Projecte, des de les cares interiors dels ampits o plastrons perimetrals que la limiten.
Criteri de mesura d'obra: Es mesurarà, en projecció horitzontal, la superfície realment executada segons especificacions de Projecte, des de les cares interiors dels ampits o plastrons perimetrals que la limiten.

| Codi | Ut | Descripció | Rendiment | Preu | Import |
|---|---|---|---|---|---|
| mt47adm015a | kg | Emprimació bicomponent a base de resina epoxi en dispersió aquosa, Mapecoat I 600 W "MAPEI SPAIN". (material) | 0.400 | 36.37 | 14.55 |
| mt15map010a | kg | Impermeabilitzant líquid elàstic monocomponent, Aquaflex Roof Plus "MAPEI SPAIN", de color Blanco, amb molt baix contingut de substàncies orgàniques volàtils (VOC), per a aplicar amb brotxa, corró de pèl llarg o pistola, segons UNE-EN 1504-2. (material) | 2.000 | 9.92 | 19.84 |
| op00tal020 |  | Trepant amb batedora. | 1.000 | 0.00 | 0.00 |
| mo032 | h | Oficial 1ª aplicador de productes impermeabilitzants. (mà d'obra) | 0.160 | 28.42 | 4.55 |
| mo070 | h | Ajudant aplicador de productes impermeabilitzants. (mà d'obra) | 0.160 | 25.28 | 4.04 |
| % | % | Costos directes complementaris | 2 % | 42.98 | 0.86 |
|  |  | Costos directes |  |  | 43.84 |
