# Impermeabilització líquida de cobertes. Sistema Isolpur Plus "WÜRTH"

- Propietat de l'arxiu: CYPE INGENIEROS, S.A.
- Format: FIEBDC-3/2002
- Divisa: EUR
- Costos indirectes: 3.00 %
- IVA: 21.00 %

## N Aïllaments e impermeabilitzacions

### NL Impermeabilitzacions líquides

#### NLG Cobertes, galeries i balcons

**NLG272** m² Impermeabilització líquida de cobertes. Sistema Isolpur Plus "WÜRTH".
Impermeabilització líquida de cobertes, sobre superfície suport de formigó o morter. Sistema Isolpur Plus "WÜRTH" format per tres capes de revestiment impermeabilitzant, Isolpur Plus "WÜRTH", a base de poliuretà alifàtic, incolor, amb resistència a la intempèrie, a l'envelliment i als rajos UV, 0,9 kg/m², prèvia aplicació d'emprimació, PU Primer "WÜRTH", 0,055 kg/m².
Inclou: Neteja de la superfície suport. Aplicació de l'emprimació. Aplicació de l'impermeabilitzant.
Criteri d'amidament de projecte: Superfície mesurada en projecció horitzontal, segons documentació gràfica de Projecte, des de les cares interiors dels ampits o plastrons perimetrals que la limiten.
Criteri de mesura d'obra: Es mesurarà, en projecció horitzontal, la superfície realment executada segons especificacions de Projecte, des de les cares interiors dels ampits o plastrons perimetrals que la limiten.

| Codi | Ut | Descripció | Rendiment | Preu | Import |
|---|---|---|---|---|---|
| mt15wur140a | kg | Emprimació, PU Primer "WÜRTH". (material) | 0.055 | 24.07 | 1.32 |
| mt15wur160a | kg | Revestiment impermeabilitzant, Isolpur Plus "WÜRTH", a base de poliuretà alifàtic, incolor, amb resistència a la intempèrie, a l'envelliment i als rajos UV. (material) | 0.900 | 33.05 | 29.75 |
| op00tal020 |  | Trepant amb batedora. | 1.000 | 0.00 | 0.00 |
| mo032 | h | Oficial 1ª aplicador de productes impermeabilitzants. (mà d'obra) | 0.133 | 28.42 | 3.78 |
| mo070 | h | Ajudant aplicador de productes impermeabilitzants. (mà d'obra) | 0.133 | 25.28 | 3.36 |
| % | % | Costos directes complementaris | 2 % | 38.21 | 0.76 |
|  |  | Costos directes |  |  | 38.97 |
