# Impermeabilització líquida de cobertes. Sistema Laminado Sin Límites Reinforced "KERAKOLL"

- Propietat de l'arxiu: CYPE INGENIEROS, S.A.
- Format: FIEBDC-3/2002
- Divisa: EUR
- Costos indirectes: 3.00 %
- IVA: 21.00 %

## N Aïllaments e impermeabilitzacions

### NL Impermeabilitzacions líquides

#### NLG Cobertes, galeries i balcons

**NLG345** m² Impermeabilització líquida de cobertes. Sistema Laminado Sin Límites Reinforced "KERAKOLL".
Impermeabilització líquida de cobertes. Sistema Laminado Sin Límites Reinforced "KERAKOLL", format per dues capes de membrana impermeabilitzant i transpirable, en gel, monocomponent Nanoflex Sin Límites "KERAKOLL", 7,13 kg/m², reforçada amb malla de fibra de vidre, Aquastop AR1 "KERAKOLL"; i banda de reforç, Aquastop 120 "KERAKOLL" de 120 mm d'amplada, en punts singulars, (1 m/m²), fixada amb membrana impermeabilitzant i transpirable, en gel, monocomponent Nanoflex Sin Límites "KERAKOLL".
Inclou: Neteja de la superfície suport. Resolució dels punts singulars. Resolució dels punts singulars. Armat de la superfície. Aplicació de l'impermeabilitzant.
Criteri d'amidament de projecte: Superfície mesurada en projecció horitzontal, segons documentació gràfica de Projecte, des de les cares interiors dels ampits o plastrons perimetrals que la limiten.
Criteri de mesura d'obra: Es mesurarà, en projecció horitzontal, la superfície realment executada segons especificacions de Projecte, des de les cares interiors dels ampits o plastrons perimetrals que la limiten.

| Codi | Ut | Descripció | Rendiment | Preu | Import |
|---|---|---|---|---|---|
| mt15pik010c | kg | Membrana impermeabilitzant i transpirable, en gel, monocomponent Nanoflex Sin Límites "KERAKOLL", amb molt baix contingut de substàncies orgàniques volàtils (VOC) i amb resistència als àlcalis i als clorurs, per a aplicar amb llana, segons UNE-EN 14891. (material) | 7.130 | 3.62 | 25.81 |
| mt15pik100c | m² | Malla de fibra de vidre, Aquastop AR1 "KERAKOLL". (material) | 1.400 | 1.84 | 2.58 |
| mt15pik030c | m | Banda de reforç, Aquastop 120 "KERAKOLL" de 120 mm d'amplada. (material) | 1.000 | 1.68 | 1.68 |
| op00tal020 |  | Trepant amb batedora. | 1.000 | 0.00 | 0.00 |
| mo032 | h | Oficial 1ª aplicador de productes impermeabilitzants. (mà d'obra) | 0.292 | 28.42 | 8.30 |
| mo070 | h | Ajudant aplicador de productes impermeabilitzants. (mà d'obra) | 0.292 | 25.28 | 7.38 |
| % | % | Costos directes complementaris | 2 % | 45.75 | 0.92 |
|  |  | Costos directes |  |  | 46.67 |
