# Aïllament tèrmic reflectiu de sòls flotants

- Propietat de l'arxiu: CYPE INGENIEROS, S.A.
- Format: FIEBDC-3/2002
- Divisa: EUR
- Costos indirectes: 3.00 %
- IVA: 21.00 %

## N Aïllaments e impermeabilitzacions

### NR Aïllaments tèrmics reflexius

#### NRL Sòls flotants

**NRL010** m² Aïllament tèrmic reflectiu de sòls flotants.
Aïllament tèrmic reflectiu de sòls flotants, format per complex multicapa Termomasa "WÜRTH", de 80 mm de gruix total, amb una emissivitat de 0,12, una resistència tèrmica intrínseca (sense cambra d'aire) de 0,36 m²K/W i una conductivitat tèrmica de 0,036 W/(mK), simplement recolzat. Inclús cinta autoadhesiva "WÜRTH" per closa de juntes.
Inclou: Neteja i preparació de la superfície suport. Replanteig i tall de l'aïllament. Col·locació de l'aïllament. Segellat de junts.
Criteri d'amidament de projecte: Superfície mesurada segons documentació gràfica de Projecte.
Criteri de mesura d'obra: Es mesurarà la superfície realment executada segons especificacions de Projecte.

| Codi | Ut | Descripció | Rendiment | Preu | Import |
|---|---|---|---|---|---|
| mt16arw010pjQ | m² | Complex multicapa Termomasa "WÜRTH", compost de panell rígid de poliestirè extrudit de 40 mm d'espessor, revestit per una de les seves cares amb Multithermic 19 Capas, de 80 mm de gruix total, amb una emissivitat de 0,12, una resistència tèrmica intrínseca (sense cambra d'aire) de 0,36 m²K/W i una conductivitat tèrmica de 0,036 W/(mK), subministrat en panells de 1,20x1,25 m. (material) | 1.100 | 54.05 | 59.46 |
| mt16arw100o | m | Cinta autoadhesiva "WÜRTH", d'alumini, de color blanc, amb adhesiu acrílic, de 0,03 mm d'espessor i 50 mm d'amplada, per closa de juntes. (material) | 0.450 | 1.64 | 0.74 |
| mo054 | h | Oficial 1ª muntador d'aïllaments. (mà d'obra) | 0.131 | 30.63 | 4.01 |
| mo101 | h | Ajudant muntador d'aïllaments. (mà d'obra) | 0.066 | 26.39 | 1.74 |
| % | % | Costos directes complementaris | 2 % | 65.95 | 1.32 |
|  |  | Costos directes |  |  | 67.27 |
