# Lluernari de plaques translúcides, en coberta inclinada de xapa perfilada d'acer

- Propietat de l'arxiu: CYPE INGENIEROS, S.A.
- Format: FIEBDC-3/2002
- Divisa: EUR
- Costos indirectes: 3.00 %
- IVA: 21.00 %

## Q Cobertes

### QL Lluernaris

#### QLL De plaques translúcides sintètiques

**QLL030** m² Lluernari de plaques translúcides, en coberta inclinada de xapa perfilada d'acer.
Lluernari a una aigua en coberta inclinada de xapa perfilada d'acer. Amb placa translúcida trapezoïdal de policarbonat, amb pel·lícula protectora davant els raigs UV, de 3000 mm de longitud, 1110 mm d'amplada i 1 mm de gruix, amb una transmissió de lluminositat del 88%. Inclús accessoris de fixació de les plaques i silicona neutra oxímica, per closa de juntes.
Criteri de valoració econòmica: El preu no inclou l'estructura suport.
Inclou: Col·locació i fixació de les xapes. Resolució del perímetre interior i exterior del conjunt. Segellat elàstic de junts.
Criteri d'amidament de projecte: Superfície de l'aiguavés mesurada en veritable magnitud, segons documentació gràfica de Projecte.
Criteri de mesura d'obra: Es mesurarà, en veritable magnitud, la superfície realment executada segons especificacions de Projecte.

| Codi | Ut | Descripció | Rendiment | Preu | Import |
|---|---|---|---|---|---|
| mt13lpo150b | U | Placa translúcida trapezoïdal de policarbonat, amb pel·lícula protectora davant els raigs UV, de 3000 mm de longitud, 1110 mm d'amplada i 1 mm de gruix, amb una transmissió de lluminositat del 88%. (material) | 1.050 | 63.79 | 66.98 |
| mt13lpa100a | U | Kit d'accessoris de fixació, per a plaques de policarbonat cel·lular, en cobertes inclinades de panells sandvitx aïllants, format per perfils i grapes d'alumini i cargols autoroscants. (material) | 0.200 | 29.10 | 5.82 |
| mt22www050a | U | Cartutx de 300 ml de silicona neutra oxímica, d'elasticitat permanent i enduriment ràpid, color blanc, rang de temperatura de treball de -60 a 150°C, amb resistència als rajos UV, duresa Shore A aproximada de 22, segons UNE-EN ISO 868 i elongació a ruptura >= 800%, segons UNE-EN ISO 8339. (material) | 0.200 | 4.73 | 0.95 |
| mo011 | h | Oficial 1ª muntador. (mà d'obra) | 0.200 | 29.34 | 5.87 |
| mo080 | h | Ajudant muntador. (mà d'obra) | 0.200 | 25.28 | 5.06 |
| % | % | Costos directes complementaris | 2 % | 84.68 | 1.69 |
|  |  | Costos directes |  |  | 86.37 |
