# Plaques ondulades de fibrociment sense amiant, per a muntatge de cobertura de teules de formigó

- Propietat de l'arxiu: CYPE INGENIEROS, S.A.
- Format: FIEBDC-3/2002
- Divisa: EUR
- Costos indirectes: 3.00 %
- IVA: 21.00 %

## Q Cobertes

### QU Components de cobertes inclinades i corbes

#### QUH De teules de formigó

**QUH010** m² Plaques ondulades de fibrociment sense amiant, per a muntatge de cobertura de teules de formigó.
Plaques ondulades de fibrociment sense amiant de 3000 mm de longitud, 1100 mm d'amplada i 6,5 mm de gruix, color argila; Euroclasse A1 de reacció al foc segons UNE-EN 13501-1, col·locades amb un cavalcament de la placa superior de 150 mm i fixades mecànicament al suport, per a muntatge de cobertura de teula de formigó de perfil àrab, a coberta inclinada, amb una pendent major del 25%. Inclús accessoris de fixació de les plaques rivet autoadhesiu, per al segellat d'estanquitat dels cavalcaments entre plaques ondulades.
Criteri de valoració econòmica: El preu no inclou la cobertura de teules.
Inclou: Replanteig. Tall de les plaques. Fixació de les plaques. Segellat de junts.
Criteri d'amidament de projecte: Superfície de l'aiguavés mesurada en veritable magnitud, segons documentació gràfica de Projecte.
Criteri de mesura d'obra: Es mesurarà, en veritable magnitud, la superfície realment executada segons especificacions de Projecte.

| Codi | Ut | Descripció | Rendiment | Preu | Import |
|---|---|---|---|---|---|
| mt13eur120yla | U | Placa ondulada de fibrociment sense amiant, de 3000 mm de longitud, 1100 mm d'amplada i 6,5 mm de gruix, color argila; Euroclasse A1 de reacció al foc segons UNE-EN 13501-1. Segons UNE-EN 494. (material) | 0.351 | 42.41 | 14.89 |
| mt13eur110a | m | Rivet autoadhesiu, per al segellat d'estanquitat dels cavalcaments entre plaques ondulades de fibrociment sense amiant. (material) | 1.100 | 0.64 | 0.70 |
| mt13eur100a | U | Kit d'accessoris de fixació, per a plaques ondulades de fibrociment sense amiant. (material) | 1.000 | 9.94 | 9.94 |
| mo051 | h | Oficial 1ª muntador de tancaments industrials. (mà d'obra) | 0.197 | 29.34 | 5.78 |
| mo098 | h | Ajudant muntador de tancaments industrials. (mà d'obra) | 0.144 | 25.28 | 3.64 |
| % | % | Costos directes complementaris | 2 % | 34.95 | 0.70 |
|  |  | Costos directes |  |  | 35.65 |
