# Punt singular per a coberta inclinada de zinc

- Propietat de l'arxiu: CYPE INGENIEROS, S.A.
- Format: FIEBDC-3/2002
- Divisa: EUR
- Costos indirectes: 3.00 %
- IVA: 21.00 %

## Q Cobertes

### QU Components de cobertes inclinades i corbes

#### QUZ De safates de zinc

**QUZ011** m Punt singular per a coberta inclinada de zinc.
Acabat per a coberta inclinada amb una pendent major del 5%, amb xapa plegada de zinc natural, segons UNE-EN 14783, de 0,65 mm d'espessor, 10 cm de desenvolupament amb plecs. Inclús accessoris de fixació de les peces a la cobertura.
Inclou: Replanteig i col·locació de l'acabat. Fixació mecànica.
Criteri d'amidament de projecte: Longitud mesurada segons documentació gràfica de Projecte.
Criteri de mesura d'obra: Es mesurarà la longitud realment executada segons especificacions de Projecte, incloent els acords en els suports.

| Codi | Ut | Descripció | Rendiment | Preu | Import |
|---|---|---|---|---|---|
| mt13ccz030aea | m | Xapa plegada de zinc natural, segons UNE-EN 14783, de 0,65 mm d'espessor, 10 cm de desenvolupament amb plecs, per a acabat. (material) | 1.000 | 5.17 | 5.17 |
| mt13ccg030d | U | Cargol autoroscant de 6,5x130 mm d'acer galvanitzat, amb volandera. (material) | 6.000 | 0.35 | 2.10 |
| mo051 | h | Oficial 1ª muntador de tancaments industrials. (mà d'obra) | 0.197 | 29.34 | 5.78 |
| mo098 | h | Ajudant muntador de tancaments industrials. (mà d'obra) | 0.092 | 25.28 | 2.33 |
| % | % | Costos directes complementaris | 2 % | 15.38 | 0.31 |
|  |  | Costos directes |  |  | 15.69 |
