# Peça especial decorativa de rajola de València en revestiment interior amb peces ceràmiques. Col·locació en capa gruixuda

- Propietat de l'arxiu: CYPE INGENIEROS, S.A.
- Format: FIEBDC-3/2002
- Divisa: EUR
- Costos indirectes: 3.00 %
- IVA: 21.00 %

## R Revestiments i extradossats

### RA De peces rígides en paraments verticals

#### RAU Peces especials

**RAU010** m Peça especial decorativa de rajola de València en revestiment interior amb peces ceràmiques. Col·locació en capa gruixuda.
Motllura de rajola de València, de 25x200 mm, gamma mitja, en revestiment interior amb peces ceràmiques. SUPORT: parament de fàbrica, vertical, de fins 3 m d'altura. COL·LOCACIÓ: en capa grossa amb morter de ciment M-5. REJUNTAT: amb morter de junts cimentós millorat, amb absorció d'aigua reduïda i resistència elevada a l'abrasió tipus CG 2 W A, color blanc, en junts de 3 mm d'espessor. Inclús creuetes de PVC.
Inclou: Replanteig. Tall de la peça. Col·locació de la peça. Neteja final.
Criteri d'amidament de projecte: Longitud mesurada segons documentació gràfica de Projecte, sense incloure buits de portes. No s'ha incrementat l'amidament per trencaments i retallades, ja que en la descomposició s'ha considerat un 5% més de peces.
Criteri de mesura d'obra: Es mesurarà la longitud realment executada segons especificacions de Projecte.

| Codi | Ut | Descripció | Rendiment | Preu | Import |
|---|---|---|---|---|---|
| mt19ala110Kb | m | Motllura de rajola de València, de 25x200 mm, gamma mitja. (material) | 1.050 | 13.65 | 14.33 |
| mt09mor010c | m³ | Morter de ciment CEM II/B-P 32,5 N tipus M-5, confeccionat en obra con 250 kg/m³ de ciment i una proporció en volum 1/6. (material) | 0.001 | 115.30 | 0.12 |
| mt18acc100a | U | Kit de creuetes de PVC per garantir un gruix dels junts entre peces d'entre 1 i 20 mm, en revestiments i paviments ceràmics. (material) | 0.335 | 2.40 | 0.80 |
| mo024 | h | Oficial 1ª enrajolador. (mà d'obra) | 0.227 | 28.42 | 6.45 |
| mo062 | h | Ajudant enrajolador. (mà d'obra) | 0.114 | 25.28 | 2.88 |
| % | % | Costos directes complementaris | 2 % | 24.58 | 0.49 |
|  |  | Costos directes |  |  | 25.07 |
