# Capa de morter natural de calç sense additius sobre parament exterior

- Propietat de l'arxiu: CYPE INGENIEROS, S.A.
- Format: FIEBDC-3/2002
- Divisa: EUR
- Costos indirectes: 3.00 %
- IVA: 21.00 %

## R Revestiments i extradossats

### RB Morters industrials per a enlluït i lliscat

#### RBL Morters naturals de calç sense additius

**RBL005** m² Capa de morter natural de calç sense additius sobre parament exterior.
Capa de morter natural de calç sense additius, tipus GP CSIII W0, segons UNE-EN 998-1, de color Natural, de 15 mm d'espessor, reglejat, amb acabat remolinat, aplicat manualment, sobre parament exterior de fàbrica ceràmica, vertical. Inclús rivets de PVC, per a formació de juntes i malla de fibra de vidre antiàlcalis en els canvis de material i en els fronts de forjat, per evitar fissures.
Criteri de valoració econòmica: El preu inclou la protecció dels elements de l'entorn que puguin veure's afectats durant els treballs i la resolució de punts singulars.
Inclou: Preparació de la superfície suport. Especejament de panys de treball. Col·locació de regles i corretges. Col·locació de tocs. Formació de mestres. Preparació del morter. Humectació del suport. Col·locació de la malla entre diferents materials i en els fronts de forjat. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt08aaa010a | m³ | Aigua. (material) | 0.006 | 1.50 | 0.01 |
| mt28mcu040bb | kg | Morter natural de calç sense additius, tipus GP CSIII W0, segons UNE-EN 998-1, per a ús en interiors o en exteriors, de color Natural, compost per calç hidràulica natural, tipus NHL 5, segons UNE-EN 459-1, àrids seleccionats amb granulometria de fins a 10 mm de diàmetre i pigments minerals, amb duresa Shore A aproximada de 75, subministrat en sacs. (material) | 28.800 | 0.28 | 8.06 |
| mt28mon040a | m² | Malla de fibra de vidre, antiàlcalis, de 10x10 mm de llum de malla, de 750 a 900 micres d'espessor i de 200 a 250 g/m² de massa superficial, amb 25 kp/cm² de resistència a tracció, per armar morters. (material) | 0.210 | 2.41 | 0.51 |
| mt28mon030 | m | Rivet de PVC. (material) | 1.000 | 0.35 | 0.35 |
| mq06hor010 | h | Formigonera elèctrica amb una capacitat de pastat de 160 l. (maquinària) | 0.116 | 3.45 | 0.40 |
| mo039 | h | Oficial 1ª revocador. (mà d'obra) | 0.675 | 28.42 | 19.18 |
| mo111 | h | Peó especialitzat revocador. (mà d'obra) | 0.419 | 25.02 | 10.48 |
| % | % | Costos directes complementaris | 2 % | 38.99 | 0.78 |
|  |  | Costos directes |  |  | 39.77 |
