# Revestiment mural amb suro

- Propietat de l'arxiu: CYPE INGENIEROS, S.A.
- Format: FIEBDC-3/2002
- Divisa: EUR
- Costos indirectes: 3.00 %
- IVA: 21.00 %

## R Revestiments i extradossats

### RD Decoratius

#### RDC De suro

**RDC010** m² Revestiment mural amb suro.
Revestiment mural, format per llosetes de suro, de 600x300x4 mm, pes 2,166 kg/m², densitat 450 kg/m³, Euroclasse Dfl-s1 de reacció al foc segons UNE-EN 13501-1, acabat natural. COL·LOCACIÓ: en interiors amb massilla de poliuretà.
Inclou: Neteja i preparació de la superfície suport. Replanteig. Replantejament de les llosetes. Aplicació de l'adhesiu. Col·locació i fixació del revestiment. Resolució de trobades i punts singulars.
Criteri d'amidament de projecte: Superfície mesurada segons documentació gràfica de Projecte, deduint els buits de superfície major de 2 m².
Criteri de mesura d'obra: Es mesurarà la superfície realment executada segons especificacions de Projecte, deduint els buits de superfície major de 2 m².

| Codi | Ut | Descripció | Rendiment | Preu | Import |
|---|---|---|---|---|---|
| mt29pco040c | m² | Lloseta de suro, de 600x300x4 mm, pes 2,166 kg/m², densitat 450 kg/m³, Euroclasse Dfl-s1 de reacció al foc segons UNE-EN 13501-1, acabat natural. (material) | 1.050 | 23.92 | 25.12 |
| mt29cam040b | U | Cartutx de 310 cm³ de massilla de poliuretà, per a fixació de llosetes de suro. (material) | 0.595 | 5.57 | 3.31 |
| mo011 | h | Oficial 1ª muntador. (mà d'obra) | 0.643 | 29.34 | 18.87 |
| mo080 | h | Ajudant muntador. (mà d'obra) | 0.643 | 25.28 | 16.26 |
| % | % | Costos directes complementaris | 2 % | 63.56 | 1.27 |
|  |  | Costos directes |  |  | 64.83 |
