# Revestiment mural tèxtil

- Propietat de l'arxiu: CYPE INGENIEROS, S.A.
- Format: FIEBDC-3/2002
- Divisa: EUR
- Costos indirectes: 3.00 %
- IVA: 21.00 %

## R Revestiments i extradossats

### RD Decoratius

#### RDT Tèxtils

**RDT010** m² Revestiment mural tèxtil.
Revestiment mural amb moqueta de fibra sintètica 100% poliamida, amb 750 g/m² de massa superficial de fibra dipositada, de 7,0 mm d'espessor, tipus bucle, fabricada per procés de tufting sobre revés de jute sintètic. Col·locació en obra: amb adhesiu de contacte a base de resina acrílica en dispersió aquosa.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt18dww010a | kg | Adhesiu de contacte a base de resina acrílica en dispersió aquosa, per a paviment de goma, cautxú, linòleum, PVC, moqueta i tèxtil. (material) | 0.500 | 4.62 | 2.31 |
| mt29moq010d | m² | Moqueta de fibra sintètica 100% poliamida, amb 750 g/m² de massa superficial de fibra dipositada, de 7 mm d'espessor, tipus bucle, fabricada per procés de tufting sobre revés de jute sintètic, per a revestiment de paraments verticals interiors. (material) | 1.050 | 8.13 | 8.54 |
| mo027 | h | Oficial 1ª instal·lador de moquetes i revestiments tèxtils. (mà d'obra) | 0.455 | 28.42 | 12.93 |
| mo065 | h | Ajudant instal·lador de moquetes i revestiments tèxtils. (mà d'obra) | 0.455 | 25.28 | 11.50 |
| % | % | Costos directes complementaris | 2 % | 35.28 | 0.71 |
|  |  | Costos directes |  |  | 35.99 |
