# Revestiment d'esglaó de terratzo

- Propietat de l'arxiu: CYPE INGENIEROS, S.A.
- Format: FIEBDC-3/2002
- Divisa: EUR
- Costos indirectes: 3.00 %
- IVA: 21.00 %

## R Revestiments i extradossats

### RE Escales

#### REC De terratzo

**REC030** U Revestiment d'esglaó de terratzo.
Revestiment d'esglaó recte d'escala de 100 cm d'amplada, mitjançant folrat amb esglaó prefabricat de terratzo, en "L", per a interiors, ús normal, microgra (menor o igual a 6 mm), color Ivori, longitud fins a 110 cm, amb profunditat de petjada de 23-32 cm i altura de contrapetja de 13-20 cm, polit en fàbrica, segons UNE-EN 13748-1, cara i cantells pulits, entornpeu de terratzo microgra (menor o igual a 6 mm), color Ivori, d'una peça a saltacavall, rebut tot això amb morter de ciment M-5, amb sorra de molla, sobre un esglaonat prèvi (no inclós en aquest preu). Inclús rejuntat amb la mateixa tonalitat de les peces.
Inclou: Replanteig de les peces. Formació d'encastaments en cantonades i racons. Humectació de l'esglaonat. Col·locació amb morter de ciment. Estesa de cordills. Col·locació de les peces. Col·locació de l'entornpeu. Reomplert de junts. Neteja del tram.
Criteri d'amidament de projecte: Nombre d'unitats previstes, segons documentació gràfica de Projecte.
Criteri de mesura d'obra: Es mesurarà el nombre d'unitats realment executades segons especificacions de Projecte.

| Codi | Ut | Descripció | Rendiment | Preu | Import |
|---|---|---|---|---|---|
| mt09mor010c | m³ | Morter de ciment CEM II/B-P 32,5 N tipus M-5, confeccionat en obra con 250 kg/m³ de ciment i una proporció en volum 1/6. (material) | 0.010 | 115.30 | 1.15 |
| mt18ppt010fa | U | Esglaó prefabricat de terratzo, en "L", per a interiors, ús normal, microgra (menor o igual a 6 mm), color Ivori, longitud fins a 110 cm, amb profunditat de petjada de 23-32 cm i altura de contrapetja de 13-20 cm, polit en fàbrica, segons UNE-EN 13748-1. (material) | 1.000 | 30.36 | 30.36 |
| mt18zpt010m | m | Entornpeu d'escala de terratzo microgra (menor o igual a 6 mm), per a interiors, color Ivori, d'una peça a saltacavall, per a esglaó en "L". (material) | 0.400 | 17.20 | 6.88 |
| mo023 | h | Oficial 1ª enrajolador. (mà d'obra) | 0.306 | 28.42 | 8.70 |
| mo061 | h | Ajudant enrajolador. (mà d'obra) | 0.306 | 25.28 | 7.74 |
| % | % | Costos directes complementaris | 2 % | 54.83 | 1.10 |
|  |  | Costos directes |  |  | 55.93 |
