# Acabat llis sobre parament interior

- Propietat de l'arxiu: CYPE INGENIEROS, S.A.
- Format: FIEBDC-3/2002
- Divisa: EUR
- Costos indirectes: 3.00 %
- IVA: 21.00 %

## R Revestiments i extradossats

### RP Conglomerats tradicionals

#### RPR Acabats

**RPR011** m² Acabat llis sobre parament interior.
Formació d'acabat llis de gruix mínim 10 mm, mitjançant l'aplicació manual sobre un parament interior, prèviament arrebossat (no inclòs en aquest preu), de dues capes de morter de calç àrea apagada; la primera de dossificació 1:4 i àrid gros i la segona, que porta inclòs el pigment en la seva massa, de dossificació 1:3 i àrid fi de granulometria molt cuidada. Acabat superficial: neteja de la superfície de l'última capa aplicada amb aigua i raspall o brotxa de pèl. Inclú preparació de la superfície de suport, formació de juntes, rancons, mestres, arestes, queixals, brancals, llindes, rematades en els trobaments amb paraments, revestiments o altres elements rebuts en la seva superfície.
Inclou: Preparació de la superfície suport. Especejament de panys de treball. Preparació i aplicació d'una primera capa. Preparació i aplicació d'una segona capa. Realització de juntes i punts de trobada. Acabat superficial. Repassos i neteja final.
Criteri d'amidament de projecte: Superfície mesurada segons documentació gràfica de Projecte, deduint els buits de superfície major de 3 m² i incloent el desenvolupament dels queixals.
Criteri de mesura d'obra: Es mesurarà la superfície realment executada segons especificacions de Projecte, deduint els buits de superfície major de 3 m² i incloent el desenvolupament dels queixals.

| Codi | Ut | Descripció | Rendiment | Preu | Import |
|---|---|---|---|---|---|
| mt09mor050d | m³ | Morter de cal aèria o apagada (1:4), confeccionat en obra. (material) | 0.010 | 123.30 | 1.23 |
| mt09mor050c | m³ | Morter de cal aèria o apagada (1:3), confeccionat en obra. (material) | 0.007 | 126.30 | 0.88 |
| mt09pmr010 | kg | Pigment per a morters i acabats. (material) | 0.010 | 9.00 | 0.09 |
| op00tal020 |  | Trepant amb batedora. | 1.000 | 0.00 | 0.00 |
| mo039 | h | Oficial 1ª revocador. (mà d'obra) | 0.424 | 28.42 | 12.05 |
| mo079 | h | Ajudant revocador. (mà d'obra) | 0.424 | 25.28 | 10.72 |
| mo111 | h | Peó especialitzat revocador. (mà d'obra) | 0.424 | 25.02 | 10.61 |
| % | % | Costos directes complementaris | 2 % | 35.58 | 0.71 |
|  |  | Costos directes |  |  | 36.29 |
