# Acabat d'imitació de fàbriques sobre parament interior

- Propietat de l'arxiu: CYPE INGENIEROS, S.A.
- Format: FIEBDC-3/2002
- Divisa: EUR
- Costos indirectes: 3.00 %
- IVA: 21.00 %

## R Revestiments i extradossats

### RP Conglomerats tradicionals

#### RPR Acabats

**RPR021** m² Acabat d'imitació de fàbriques sobre parament interior.
Formación d'acabat a la catalana amb rasqueta, mitjançant l'aplicació manual sobre un parament interior, prèviament arrebossat (no inclòs en aquest preu), de dues capas de morter de calç aéria apagada de 15 i 10 mm de gruix respectivament; la primera de dossificació 1:4 i àrid gros, i la segona, que porta inclòs el pigment en la seva massa, de dossificació 1:4 i àrid de granulometria molt cuidada i diferents gruixos de 0,2 a 2 mm (sorra de màrmol). Acabat superficial: s'executarà amb rasqueta aplicada sobre l'última capa, una vegada realitzat sobre ella el dibuix d'especejament dels carreus. Inclús preparació de la superfície de suport, formació de juntes, racons, mestres, arestes, queixals, brancals, llindes, rematades en els trobaments amb paraments, revestiments o altres elements rebuts en la seva superfície.
Inclou: Preparació de la superfície suport. Especejament de panys de treball. Preparació i aplicació d'una primera capa. Preparació i aplicació d'una segona capa. Realització de juntes i punts de trobada. Acabat superficial. Repassos i neteja final.
Criteri d'amidament de projecte: Superfície mesurada segons documentació gràfica de Projecte, deduint els buits de superfície major de 2 m² i incloent el desenvolupament dels queixals.
Criteri de mesura d'obra: Es mesurarà la superfície realment executada segons especificacions de Projecte, deduint els buits de superfície major de 2 m² i incloent el desenvolupament dels queixals.

| Codi | Ut | Descripció | Rendiment | Preu | Import |
|---|---|---|---|---|---|
| mt28pmc010a | m³ | Pasta de morter de cal per acabats, inclús xinesa. (material) | 0.025 | 120.39 | 3.01 |
| mt09pmr010 | kg | Pigment per a morters i acabats. (material) | 0.015 | 9.00 | 0.14 |
| op00tal020 |  | Trepant amb batedora. | 1.000 | 0.00 | 0.00 |
| mo039 | h | Oficial 1ª revocador. (mà d'obra) | 0.989 | 28.42 | 28.11 |
| mo079 | h | Ajudant revocador. (mà d'obra) | 0.989 | 25.28 | 25.00 |
| mo111 | h | Peó especialitzat revocador. (mà d'obra) | 0.495 | 25.02 | 12.38 |
| % | % | Costos directes complementaris | 2 % | 68.64 | 1.37 |
|  |  | Costos directes |  |  | 70.01 |
