# Trapa per a extradossat de plaques de guix laminat. Sistema "KNAUF"

- Propietat de l'arxiu: CYPE INGENIEROS, S.A.
- Format: FIEBDC-3/2002
- Divisa: EUR
- Costos indirectes: 3.00 %
- IVA: 21.00 %

## R Revestiments i extradossats

### RR Extradossats

#### RRY De plaques de guix laminat

**RRY021** U Trapa per a extradossat de plaques de guix laminat. Sistema "KNAUF".
Trapa de registre gamma Básica, Star 15, sistema E102.c "KNAUF", de 500x500 mm, formada per marc d'alumini i porta de placa de guix laminat (1 impregnada (H1), de 15 mm d'espessor), per a extradossat de plaques de guix laminat. Inclús accessoris de muntatge.
Criteri de valoració econòmica: El preu inclou la resolució de trobades i punts singulars.
Inclou: Marcat i tall de la placa de guix laminat. Col·locació de la trapa.
Criteri d'amidament de projecte: Nombre d'unitats previstes, segons documentació gràfica de Projecte.
Criteri de mesura d'obra: Es mesurarà el nombre d'unitats realment col·locades segons especificacions de Projecte.

| Codi | Ut | Descripció | Rendiment | Preu | Import |
|---|---|---|---|---|---|
| mt12ppk060adffcd | U | Trapa de registre gamma Básica, Star 15, sistema E102.c "KNAUF", de 500x500 mm, formada per marc d'alumini i porta de placa de guix laminat (1 impregnada (H1), de 15 mm d'espessor). (material) | 1.000 | 65.68 | 65.68 |
| op00fre010 |  | Fresadora. | 0.100 | 0.00 | 0.00 |
| op00ato010 |  | Tornavís. | 0.100 | 0.00 | 0.00 |
| mo053 | h | Oficial 1ª muntador de prefabricats interiors. (mà d'obra) | 0.145 | 29.34 | 4.25 |
| mo100 | h | Ajudant muntador de prefabricats interiors. (mà d'obra) | 0.145 | 25.28 | 3.67 |
| % | % | Costos directes complementaris | 2 % | 73.60 | 1.47 |
|  |  | Costos directes |  |  | 75.07 |
