# Base de morter de ciment "MAPEI SPAIN"

- Propietat de l'arxiu: CYPE INGENIEROS, S.A.
- Format: FIEBDC-3/2002
- Divisa: EUR
- Costos indirectes: 3.00 %
- IVA: 21.00 %

## R Revestiments i extradossats

### RS Paviments

#### RSB Bases de paviment i grans recrescuts

**RSB025** m² Base de morter de ciment "MAPEI SPAIN".
Base per a paviment interior, de 35 mm d'espessor, de morter de ciment, Topcem Pronto "MAPEI SPAIN", CT - C30 - F6 segons UNE-EN 13813, aplicat manualment, sobre làmina d'aïllament per a formació de terra flotant. Inclús banda de panell rígid de poliestirè expandit per a la preparació dels junts perimetrals de dilatació.
Criteri de valoració econòmica: El preu no inclou la làmina d'aïllament.
Inclou: Replanteig i marcat de nivells. Preparació de les juntes perimetrals de dilatació. Formació de mestres. Abocat i estesa del morter. Reglejat del morter. Cura del morter.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.100 | 0.92 | 0.09 |
| mt09map020a | kg | Morter de ciment Topcem Pronto "MAPEI SPAIN", CT - C30 - F6 segons UNE-EN 13813, a base de ciment, per a formació de recrescuts. (material) | 66.500 | 0.33 | 21.95 |
| mq06hor010 | h | Formigonera elèctrica amb una capacitat de pastat de 160 l. (maquinària) | 0.006 | 3.45 | 0.02 |
| mo020 | h | Oficial 1ª construcció. (mà d'obra) | 0.171 | 28.42 | 4.86 |
| mo113 | h | Peó ordinari construcció. (mà d'obra) | 0.171 | 23.81 | 4.07 |
| % | % | Costos directes complementaris | 2 % | 30.99 | 0.62 |
|  |  | Costos directes |  |  | 31.61 |
