# Esglaó per a terra tècnic

- Propietat de l'arxiu: CYPE INGENIEROS, S.A.
- Format: FIEBDC-3/2002
- Divisa: EUR
- Costos indirectes: 3.00 %
- IVA: 21.00 %

## R Revestiments i extradossats

### RS Paviments

#### RSE Tècnics

**RSE110** m Esglaó per a terra tècnic.
Formació de graó per a terra tècnic, compost per estesa i contrapetja, realitzat amb panells amb nucli d'aglomerat de fusta d'alta densitat, major o igual a 650 kg/m³, amb revestiment exterior de seguretat, antilliscant, resistència al lliscament Rd>45 segons UNE-EN 16165, lliscabilitat classe 3 segons CTE, recolzats sobre pedestals d'acer. Inclús replanteig, fixació dels pedestals a la superfície suport i anivellació dels mateixos mitjançant rosca. Totalment muntat, amb tots els elements necessaris per a la seva instal·lació.
Inclou: Replanteig dels eixos dels pedestals i marcat de nivells. Col·locació, anivellació i fixació dels pedestals. Col·locació dels panells. La col·locació del revestiment.
Criteri d'amidament de projecte: Longitud mesurada segons documentació gràfica de Projecte.
Criteri de mesura d'obra: Es mesurarà la longitud realment executada segons especificacions de Projecte.

| Codi | Ut | Descripció | Rendiment | Preu | Import |
|---|---|---|---|---|---|
| mt12pmm020 | m | Graó per a terra tècnic, compost per estesa i contrapetja, realitzat amb panells amb nucli d'aglomerat de fusta d'alta densitat, major o igual a 650 kg/m³, amb revestiment exterior de seguretat, antilliscant, resistència al lliscament Rd>45 segons UNE-EN 16165, lliscabilitat classe 3 segons CTE; inclús pedestals i tascons d'acer. (material) | 1.000 | 200.00 | 200.00 |
| mo011 | h | Oficial 1ª muntador. (mà d'obra) | 0.285 | 29.34 | 8.36 |
| mo080 | h | Ajudant muntador. (mà d'obra) | 0.285 | 25.28 | 7.20 |
| % | % | Costos directes complementaris | 2 % | 215.56 | 4.31 |
|  |  | Costos directes |  |  | 219.87 |
