# Poliment mecànic en obra de superfície de formigó endurit

- Propietat de l'arxiu: CYPE INGENIEROS, S.A.
- Format: FIEBDC-3/2002
- Divisa: EUR
- Costos indirectes: 3.00 %
- IVA: 21.00 %

## R Revestiments i extradossats

### RS Paviments

#### RSI Sistemes de paviments industrials i decoratius

**RSI004** m² Poliment mecànic en obra de superfície de formigó endurit.
Poliment mecànic en obra de superfície de formigó endurit, mitjançant estesa de beurada de ciment CEM II/B-P 32,5 N 1/2; desbastat o rebaix, amb una mola basta entre 36 i 60, segons l'estat en que es trobi el sòl; planificat o polit bast, amb abrasiu de gra entre 80 i 120; estesa d'una nova beurada de les mateixes característiques que la primera; i afinat, amb abrasiu de gra 220.
Inclou: Preparació i estesa de la beurada. Desbastat o rebaix. Planificat o polit bast. Estesa de nova beurada. Afinat. Repàs dels racons de difícil accés, amb polidora de mà o fixa. Rentat. Evacuació de les aigües brutes. Protecció del paviment. Retirada i apilament de les restes generades. Càrrega de les restes generades sobre camió o contenidor.
Criteri d'amidament de projecte: Superfície mesurada segons documentació gràfica de Projecte.
Criteri de mesura d'obra: Es mesurarà la superfície realment executada segons especificacions de Projecte.

| Codi | Ut | Descripció | Rendiment | Preu | Import |
|---|---|---|---|---|---|
| mt09lec020a | m³ | Beurada de ciment CEM II/B-P 32,5 N 1/2. (material) | 0.001 | 130.70 | 0.13 |
| mq06aca030 | h | Polidora per a paviments de formigó, composta per plats giratoris als que s'acoblen una sèrie de moles abrasives diamantades, refrigerades amb aigua, amb sistema d'aspiració. (maquinària) | 0.197 | 14.18 | 2.79 |
| op00lij010 |  | Fregadora-polidora. | 1.000 | 0.00 | 0.00 |
| mo037 | h | Oficial 1ª polidor de paviments. (mà d'obra) | 0.242 | 28.42 | 6.88 |
| mo075 | h | Ajudant polidor de paviments. (mà d'obra) | 0.242 | 25.28 | 6.12 |
| % | % | Costos directes complementaris | 2 % | 15.92 | 0.32 |
|  |  | Costos directes |  |  | 16.24 |
