# Neteja de paviment ceràmic

- Propietat de l'arxiu: CYPE INGENIEROS, S.A.
- Format: FIEBDC-3/2002
- Divisa: EUR
- Costos indirectes: 3.00 %
- IVA: 21.00 %

## R Revestiments i extradossats

### RS Paviments

#### RSK Preparació de la superfície

**RSK020** m² Neteja de paviment ceràmic.
Neteja de paviment ceràmic de gres esmaltat en estat de conservació regular, mitjançant l'abocament sobre la superfície d'una dissolució aquosa d'àcid acètic deixant-la assecar, raspallat del paviment i esbandit amb aigua abundant, repetint el tractament fins a eliminar el salnitre de la superfície; i posterior aplicació de líquid decapant específic per a gres esmaltat, a fi de llevar les taques de brutícia, grasses i microorganismes. Fins i tot protecció dels elements de l'entorn que no són objecte de la neteja, eliminació mecànica d'incrustacions, assecat de l'aigua sobrant, retirada i apilament de les restes generades; considerant un grau de complexitat mig.
Inclou: Protecció dels elements de l'entorn. Aplicació del producte de neteja. Raspallat de la superfície. Aclarit. Aplicació del producte decapant. Neteja. Retirada i apilament de l'aigua i les restes generades.
Criteri d'amidament de projecte: Superfície mesurada segons documentació gràfica de Projecte.
Criteri de mesura d'obra: Es mesurarà la superfície realment executada segons especificacions de Projecte.

| Codi | Ut | Descripció | Rendiment | Preu | Import |
|---|---|---|---|---|---|
| mt08lim070 | l | Àcid acètic. (material) | 2.420 | 1.23 | 2.98 |
| mt08aaa010a | m³ | Aigua. (material) | 0.012 | 1.50 | 0.02 |
| mt08lim080a | kg | Decapant específic per a gres esmaltat. (material) | 0.121 | 9.03 | 1.09 |
| mo020 | h | Oficial 1ª construcció. (mà d'obra) | 0.379 | 28.42 | 10.77 |
| mo077 | h | Ajudant construcció. (mà d'obra) | 0.190 | 25.28 | 4.80 |
| % | % | Costos directes complementaris | 2 % | 19.66 | 0.39 |
|  |  | Costos directes |  |  | 20.05 |
