# Junt de dilatació en paviment continu de formigó, amb perfil preformat

- Propietat de l'arxiu: CYPE INGENIEROS, S.A.
- Format: FIEBDC-3/2002
- Divisa: EUR
- Costos indirectes: 3.00 %
- IVA: 21.00 %

## R Revestiments i extradossats

### RS Paviments

#### RSN Junts en paviments continus de formigó

**RSN105** m Junt de dilatació en paviment continu de formigó, amb perfil preformat.
Junt de dilatació en paviment continu de formigó, amb perfil preformat de 125 mm d'altura, compost per dos perfils d'acer galvanitzat, units entre si, entre els quals es col·loca escuma de poliestirè. Inclús peus d'ancoratge i elements de fixació.
Inclou: Replanteig de la junta. Tall i col·locació del perfil en l'element a formigonar. Execució de les unions entre perfils. Resolució de trobades. Fixació i ajust dels perfils.
Criteri d'amidament de projecte: Longitud mesurada segons documentació gràfica de Projecte.
Criteri de mesura d'obra: Es mesurarà la longitud realment executada segons especificacions de Projecte.

| Codi | Ut | Descripció | Rendiment | Preu | Import |
|---|---|---|---|---|---|
| mt18wwe015a | m | Perfil preformat de 125 mm d'altura, compost per dos perfils d'acer galvanitzat, units entre si, entre els quals es col·loca escuma de poliestirè, per a la formació de juntes de dilatació en paviment continu de formigó; amb peus d'ancoratge i elements de fixació. (material) | 1.050 | 48.02 | 50.42 |
| op00amo010 |  | Mola o radial. | 1.000 | 0.00 | 0.00 |
| mo020 | h | Oficial 1ª construcció. (mà d'obra) | 0.071 | 28.42 | 2.02 |
| mo113 | h | Peó ordinari construcció. (mà d'obra) | 0.071 | 23.81 | 1.69 |
| % | % | Costos directes complementaris | 2 % | 54.13 | 1.08 |
|  |  | Costos directes |  |  | 55.21 |
