# Junt de construcció en paviment continu de formigó, amb perfil preformat

- Propietat de l'arxiu: CYPE INGENIEROS, S.A.
- Format: FIEBDC-3/2002
- Divisa: EUR
- Costos indirectes: 3.00 %
- IVA: 21.00 %

## R Revestiments i extradossats

### RS Paviments

#### RSN Junts en paviments continus de formigó

**RSN120** m Junt de construcció en paviment continu de formigó, amb perfil preformat.
Junt de construcció, en paviment continu de formigó, amb perfil buit de PVC rígid, de secció triangular, de 40 mm d'altura. Inclús tacs de plàstic per al seu acoblament.
Inclou: Replanteig de la junta. Tall i col·locació del perfil en l'element a formigonar. Execució de les unions entre perfils. Resolució de trobades. Fixació i ajust dels perfils.
Criteri d'amidament de projecte: Longitud mesurada segons documentació gràfica de Projecte.
Criteri de mesura d'obra: Es mesurarà la longitud realment executada segons especificacions de Projecte.

| Codi | Ut | Descripció | Rendiment | Preu | Import |
|---|---|---|---|---|---|
| mt18acc060a | m | Perfil buit de PVC rígid, de secció triangular, de 40 mm d'altura, per a la formació de juntes en paviment continu de formigó; amb tacs de plàstic per al seu acoblament. (material) | 1.050 | 1.39 | 1.46 |
| mo020 | h | Oficial 1ª construcció. (mà d'obra) | 0.142 | 28.42 | 4.04 |
| mo113 | h | Peó ordinari construcció. (mà d'obra) | 0.142 | 23.81 | 3.38 |
| % | % | Costos directes complementaris | 2 % | 8.88 | 0.18 |
|  |  | Costos directes |  |  | 9.06 |
