# Trobada de paviment vinílic homogeni, per a ús en cambres humides, amb parament vertical

- Propietat de l'arxiu: CYPE INGENIEROS, S.A.
- Format: FIEBDC-3/2002
- Divisa: EUR
- Costos indirectes: 3.00 %
- IVA: 21.00 %

## R Revestiments i extradossats

### RS Paviments

#### RSS De cautxú, de linòleum i vinílics

**RSS110** m Trobada de paviment vinílic homogeni, per a ús en cambres humides, amb parament vertical.
Trobada de paviment vinílic homogeni, per a ús en cambres humides, amb parament vertical, format per: perfil de cantonada de PVC, en angle còncau, a mitja canya, de 20 mm d'amplada per a recolzament del paviment vinílic i perfil d'acabament de PVC per a acabat del paviment vinílic sobre el parament vertical a 15 cm d'altura. Col·locació en obra: amb adhesiu de poliuretà bicomponent per a aplicar en interiors i exteriors, per a l'encolat de paviments de PVC, sobre capa fina d'anivellació i cordó perimetral de soldadura en la unió del perfil d'acabat amb el parament sense revestiment ceràmic.
Inclou: Replanteig i retallada del paviment. Col·locació del perfil de cantonada. Aplicació de l'adhesiu. Col·locació del paviment. Soldat d'unió i junts entre rotllos. Col·locació del perfil d'acabat. Eliminació i neteja del material sobrant. Neteja final del paviment.
Criteri d'amidament de projecte: Longitud mesurada en projecció horitzontal, segons documentació gràfica de Projecte.
Criteri de mesura d'obra: Es mesurarà en projecció horitzontal, la longitud realment executada segons especificacions de Projecte.

| Codi | Ut | Descripció | Rendiment | Preu | Import |
|---|---|---|---|---|---|
| mt18adq010d | kg | Adhesiu de poliuretà bicomponent per a aplicar en interiors i exteriors, per a l'encolat de paviments de PVC, sense dissolvents ni plastificants, color beige. (material) | 0.056 | 5.68 | 0.32 |
| mt18dsi040a | m² | Làmina homogènia de PVC, antilliscant, per a ús en cambres humides, de 2 mm d'espessor, amb tacs en relleu, color a escollir; subministrada en rotllos de 200 cm d'amplada; pes total: 3150 g/m²; classificació a l'ús, segons UNE-EN ISO 10874: classe 23 per a ús domèstic; classe 34 per a ús comercial; classe 43 per a ús industrial; Euroclasse Bfl-s1 de reacció al foc, segons UNE-EN 13501-1. (material) | 0.200 | 27.20 | 5.44 |
| mt18rvp020b | m | Perfil d'acabament de PVC. (material) | 1.050 | 3.00 | 3.15 |
| mt18rvp010a | m | Perfil de cantonada de PVC, en angle còncau, a mitja canya, de 20 mm d'amplada. (material) | 1.050 | 1.70 | 1.79 |
| op00tra010 |  | Traçador de junts. | 1.000 | 0.00 | 0.00 |
| op00cor040 |  | Talladora de vores. | 1.000 | 0.00 | 0.00 |
| mo026 | h | Oficial 1ª instal·lador de revestiments flexibles. (mà d'obra) | 0.256 | 28.42 | 7.28 |
| mo064 | h | Ajudant instal·lador de revestiments flexibles. (mà d'obra) | 0.142 | 25.28 | 3.59 |
| % | % | Costos directes complementaris | 2 % | 21.57 | 0.43 |
|  |  | Costos directes |  |  | 22.00 |
