# Tractament d'acabat superficial de paviment de pedra natural

- Propietat de l'arxiu: CYPE INGENIEROS, S.A.
- Format: FIEBDC-3/2002
- Divisa: EUR
- Costos indirectes: 3.00 %
- IVA: 21.00 %

## R Revestiments i extradossats

### RS Paviments

#### RSY Reparacions

**RSY032** m² Tractament d'acabat superficial de paviment de pedra natural.
Reparació de paviment de pedra natural mitjançant rebaix amb polidora i mola de 32 a 60 mm de gra, polit bast per a eliminar les rascades del rebaix amb mola de 80 a 120 mm de gra, reposició del material de juntes, polit fi amb mola de 220 a 400 mm de gra i acabat abrillantat amb llana d'acer. Inclús rejuntat després del polit bast, retirada de llots procedents del polit fi i neteja prèvia a l'abrillantat.
Inclou: Rebaix i polit bast. Rejuntat. Polit fi. Neteja. Abrillantat.
Criteri d'amidament de projecte: Superfície mesurada segons documentació gràfica de Projecte.
Criteri de mesura d'obra: Es mesurarà la superfície realment executada segons especificacions de Projecte.

| Codi | Ut | Descripció | Rendiment | Preu | Import |
|---|---|---|---|---|---|
| mt09mcr220 | kg | Morter de rejuntat per a revestiments, interiors o exteriors, de pedra natural, polida o per a polir, compost de ciment, àrids a força de pols de marbre, pigments resistents als àlcalis i additius especials. (material) | 0.150 | 1.80 | 0.27 |
| mq08war150 | h | Polidora per a paviments de pedra natural o de terratzo, composta per plats giratoris als que s'acoblen una sèrie de moles abrasives, refrigerades amb aigua. (maquinària) | 0.290 | 4.65 | 1.35 |
| mq08war155 | h | Abrillantadora per al cristal·litzat o l'abrillantat de paviments de pedra natural o de terratzo, amb plat de llana d'acer o esponja sintètica. (maquinària) | 0.174 | 2.41 | 0.42 |
| op00lij010 |  | Fregadora-polidora. | 1.000 | 0.00 | 0.00 |
| mo037 | h | Oficial 1ª polidor de paviments. (mà d'obra) | 0.427 | 28.42 | 12.14 |
| mo075 | h | Ajudant polidor de paviments. (mà d'obra) | 0.142 | 25.28 | 3.59 |
| % | % | Costos directes complementaris | 2 % | 17.77 | 0.36 |
|  |  | Costos directes |  |  | 18.13 |
