# Tractament d'acabat superficial de paviment de pedra natural

- Propietat de l'arxiu: CYPE INGENIEROS, S.A.
- Format: FIEBDC-3/2002
- Divisa: EUR
- Costos indirectes: 3.00 %
- IVA: 21.00 %

## R Revestiments i extradossats

### RS Paviments

#### RSY Reparacions

**RSY032** m² Tractament d'acabat superficial de paviment de pedra natural.
Reparació de paviment de pedra natural mitjançant rebaix amb polidora i mola de 32 a 60 mm de gra. Inclús neteja.
Inclou: Rebaix. Neteja.
Criteri d'amidament de projecte: Superfície mesurada segons documentació gràfica de Projecte.
Criteri de mesura d'obra: Es mesurarà la superfície realment executada segons especificacions de Projecte.

| Codi | Ut | Descripció | Rendiment | Preu | Import |
|---|---|---|---|---|---|
| mq08war150 | h | Polidora per a paviments de pedra natural o de terratzo, composta per plats giratoris als que s'acoblen una sèrie de moles abrasives, refrigerades amb aigua. (maquinària) | 0.174 | 4.65 | 0.81 |
| op00lij010 |  | Fregadora-polidora. | 1.000 | 0.00 | 0.00 |
| mo037 | h | Oficial 1ª polidor de paviments. (mà d'obra) | 0.285 | 28.42 | 8.10 |
| mo075 | h | Ajudant polidor de paviments. (mà d'obra) | 0.071 | 25.28 | 1.79 |
| % | % | Costos directes complementaris | 2 % | 10.70 | 0.21 |
|  |  | Costos directes |  |  | 10.91 |
