# Tapa per a fals sostre enregistrable de plaques de guix laminat

- Propietat de l'arxiu: CYPE INGENIEROS, S.A.
- Format: FIEBDC-3/2002
- Divisa: EUR
- Costos indirectes: 3.00 %
- IVA: 21.00 %

## R Revestiments i extradossats

### RT Falsos sostres en interiors

#### RTD Enregistrables, de plaques de guix laminat

**RTD010** m Tapa per a fals sostre enregistrable de plaques de guix laminat.
Formació de contrapetja vertical en canvi de nivell de fals sostre registrable, mitjançant plaques de guix laminat fixades sobre perfils metàl·lics, per tancar un espai de 20 cm d'altura. Inclús pasta d'unió per a la fixació de les plaques i pasta i cinta per al tractament de junts.
Inclou: Replanteig i traçat en els paraments de la situació de la tapa. Presentació i tall de les peces. Muntatge dels perfils. Col·locació de les plaques. Resolució de trobades i punts singulars. Tractament de junts.
Criteri d'amidament de projecte: Longitud mesurada segons documentació gràfica de Projecte.
Criteri de mesura d'obra: Es mesurarà la longitud realment executada segons especificacions de Projecte.

| Codi | Ut | Descripció | Rendiment | Preu | Import |
|---|---|---|---|---|---|
| mt12psg225 | m | Perfil d'acer galvanitzat, per a la sustentació de tapa en falsos sostres enregistrables. (material) | 2.100 | 2.21 | 4.64 |
| mt12psg010c | m² | Placa de guix laminat A / UNE-EN 520 - 1200 / longitud / 18 / amb les vores longitudinals afinades. (material) | 0.224 | 6.28 | 1.41 |
| mt12psg035a | kg | Pasta de material d'unió, segons UNE-EN 14496. (material) | 0.200 | 0.43 | 0.09 |
| mt12psg030a | kg | Pasta de segellament, segons UNE-EN 13963. (material) | 0.400 | 0.90 | 0.36 |
| mt12psg040a | m | Cinta microperforada de paper, segons UNE-EN 13963. (material) | 2.100 | 0.04 | 0.08 |
| mo015 | h | Oficial 1ª muntador de falsos sostres. (mà d'obra) | 0.694 | 29.34 | 20.36 |
| mo082 | h | Ajudant muntador de falsos sostres. (mà d'obra) | 0.694 | 25.28 | 17.54 |
| % | % | Costos directes complementaris | 2 % | 44.48 | 0.89 |
|  |  | Costos directes |  |  | 45.37 |
