# Fals sostre enregistrable asèptic, de plaques de guix laminat. Sistema "PLACO"

- Propietat de l'arxiu: CYPE INGENIEROS, S.A.
- Format: FIEBDC-3/2002
- Divisa: EUR
- Costos indirectes: 3.00 %
- IVA: 21.00 %

## R Revestiments i extradossats

### RT Falsos sostres en interiors

#### RTD Enregistrables, de plaques de guix laminat

**RTD032** m² Fals sostre enregistrable asèptic, de plaques de guix laminat. Sistema "PLACO".
Fals sostre registrable suspès, decoratiu, situat a una altura menor de 4 m. Sistema "PLACO", constituït per: ESTRUCTURA: perfileria vista, d'acer galvanitzat, color blanc, amb sola de 24 mm d'amplària, comprenent perfils primaris d'acer galvanitzat, Quick-lock "PLACO", de 3600 mm de longitud i 24x38 mm de secció, perfils secundaris d'acer galvanitzat, Quick-lock "PLACO", de 1200 mm de longitud i 24x32 mm de secció i perfils secundaris d'acer galvanitzat, Quick-lock "PLACO", de 600 mm de longitud i 24x32 mm de secció, suspesos del forjat o element suport amb varetes i penjants; PLAQUES: plaques de guix laminat, gamma Gyprex model Asepta "PLACO", de 600x600 mm i 8 mm de gruix, de superfície llisa, revestides per la seva cara vista amb una capa de vinil amb un agent biocida, contra bacteris i fongs. Inclús perfils angulars Quick-lock "PLACO", fixacions per a l'ancoratge dels perfils, i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12plp100a | m | Perfil angular d'acer galvanitzat, Quick-lock "PLACO", color blanc, fabricat mitjançant laminació en fred, de 3000 mm de longitud, 22x22 mm de secció i 0,5 mm de gruix, per la realització de falsos sostres registrables, segons UNE-EN 13964. (material) | 0.500 | 1.46 | 0.73 |
| mt12ple100 | U | Vareta llisa regulable amb ganxo "PLACO", de 4 mm de diàmetre i 1000 mm de longitud. (material) | 0.830 | 1.82 | 1.51 |
| mt12psg220 | U | Fixació composta per tac i cargol 5x27. (material) | 0.830 | 0.06 | 0.05 |
| mt12ple090 | U | Peça de penjat ràpid Quick-lock "PLACO". (material) | 0.830 | 1.27 | 1.05 |
| mt12plp090a | m | Perfil primari d'acer galvanitzat Quick-lock "PLACO", color blanc, fabricat mitjançant laminació en fred, de 3600 mm de longitud i 24x38 mm de secció, per la realització de falsos sostres registrables, segons UNE-EN 13964. (material) | 0.830 | 1.81 | 1.50 |
| mt12plp090h | m | Perfil secundari d'acer galvanitzat Quick-lock "PLACO", color blanc, fabricat mitjançant laminació en fred, de 1200 mm de longitud i 24x32 mm de secció, per la realització de falsos sostres registrables, segons UNE-EN 13964. (material) | 1.660 | 1.81 | 3.00 |
| mt12plp090k | m | Perfil secundari d'acer galvanitzat Quick-lock "PLACO", color blanc, fabricat mitjançant laminació en fred, de 600 mm de longitud i 24x32 mm de secció, per la realització de falsos sostres registrables, segons UNE-EN 13964. (material) | 0.830 | 1.81 | 1.50 |
| mt12plk030dja | m² | Placa de guix laminat, gamma Gyprex model Asepta "PLACO", de 600x600 mm i 8 mm de gruix, de superfície llisa, revestida per la seva cara vista amb una capa de vinil amb un agent biocida, contra bacteris i fongs, per col·locar sobre perfileria vista amb sola de 24 mm d'amplària, segons UNE-EN 13964. (material) | 1.020 | 20.22 | 20.62 |
| op00fre010 |  | Fresadora. | 1.000 | 0.00 | 0.00 |
| op00ato010 |  | Tornavís. | 1.000 | 0.00 | 0.00 |
| mo015 | h | Oficial 1ª muntador de falsos sostres. (mà d'obra) | 0.319 | 29.34 | 9.36 |
| mo082 | h | Ajudant muntador de falsos sostres. (mà d'obra) | 0.319 | 25.28 | 8.06 |
| % | % | Costos directes complementaris | 2 % | 47.38 | 0.95 |
|  |  | Costos directes |  |  | 48.33 |
