# Fals sostre continu de panells de MDF. Sistema "DECUSTIK"

- Propietat de l'arxiu: CYPE INGENIEROS, S.A.
- Format: FIEBDC-3/2002
- Divisa: EUR
- Costos indirectes: 3.00 %
- IVA: 21.00 %

## R Revestiments i extradossats

### RT Falsos sostres en interiors

#### RTM Continus, de fusta

**RTM031** m² Fals sostre continu de panells de MDF. Sistema "DECUSTIK".
Fals sostre continu suspès, situat a una altura menor de 4 m, constituït per: ESTRUCTURA: estructura metàl·lica d'acer galvanitzat de perfils primaris de 60 mm d'amplada, amb una modulació de 600 mm i suspesos del forjat o element suport de formigó amb forquilles de penjant i varetes cada 600 mm; PANELLS: panells formats per llistons de MDF de 31x35 mm de secció, PE018 "DECUSTIK", rexapat amb xapa de fusta de roure, acabat envernissat, amb vernís ignífug, de 1200x600 mm i 58 mm de gruix, de superfície ranurada, amb la cara posterior amb un vel acústic de 15 mm d'espessor, color negre, amb mecanitzat lateral recte D+. Inclús fixacions per a l'ancoratge dels perfils, cargols per a la fixació dels panells i accessoris de muntatge.
Inclou: Traçat en els murs del nivell del fals sostre. Replanteig dels eixos de l'estructura metàl·lica. Senyalització dels punts d'ancoratge al forjat o element de suport. Anivellació i suspensió dels perfils primaris de l'estructura. Tall dels panells. Col·locació dels panells. Resolució de trobades i punts singulars.
Criteri d'amidament de projecte: Superfície mesurada entre paraments, segons documentació gràfica de Projecte, sense descomptar buits per instal·lacions.
Criteri de mesura d'obra: Es mesurarà la superfície realment executada segons especificacions de Projecte, sense descomptar buits per instal·lacions.

| Codi | Ut | Descripció | Rendiment | Preu | Import |
|---|---|---|---|---|---|
| mt12dec020b | m² | Panell format per llistons de MDF de 31x35 mm de secció, PE018 "DECUSTIK", rexapat amb xapa de fusta de roure, acabat envernissat, amb vernís ignífug, de 1200x600 mm i 58 mm de gruix, de superfície ranurada, amb la cara posterior amb un vel acústic de 15 mm d'espessor, color negre, amb mecanitzat lateral recte D+, Euroclasse B-s2, d0 de reacció al foc segons UNE-EN 13501-1. (material) | 1.000 | 215.29 | 215.29 |
| mt12psg050c | m | Mestra 60/27 de xapa d'acer galvanitzat, de 60 mm d'amplada, segons UNE-EN 14195. (material) | 1.720 | 0.84 | 1.44 |
| mt12psg230 | U | Forquilla d'acer galvanitzat. (material) | 1.590 | 0.69 | 1.10 |
| mt12psg231 | U | Peça d'empalmament. (material) | 0.580 | 0.87 | 0.50 |
| mt12psg190 | U | Barnilla de penjament. (material) | 1.590 | 0.37 | 0.59 |
| op00cla010 |  | Clavadora pneumàtica. | 1.000 | 0.00 | 0.00 |
| op00cep010 |  | Garlopa. | 1.000 | 0.00 | 0.00 |
| op00tro010 |  | Serra de trepar. | 1.000 | 0.00 | 0.00 |
| mo015 | h | Oficial 1ª muntador de falsos sostres. (mà d'obra) | 0.278 | 29.34 | 8.16 |
| mo082 | h | Ajudant muntador de falsos sostres. (mà d'obra) | 0.278 | 25.28 | 7.03 |
| % | % | Costos directes complementaris | 2 % | 234.11 | 4.68 |
|  |  | Costos directes |  |  | 238.79 |
