# Fals sostre continu de llosetes de suro

- Propietat de l'arxiu: CYPE INGENIEROS, S.A.
- Format: FIEBDC-3/2002
- Divisa: EUR
- Costos indirectes: 3.00 %
- IVA: 21.00 %

## R Revestiments i extradossats

### RT Falsos sostres en interiors

#### RTO Continus, de suro

**RTO005** m² Fals sostre continu de llosetes de suro.
Fals sostre continu adossat, situat a una altura menor de 4 m, format per llosetes de suro, de 600x300x4 mm, pes 2,166 kg/m², densitat 450 kg/m³, Euroclasse Dfl-s1 de reacció al foc segons UNE-EN 13501-1, acabat natural. COL·LOCACIÓ: en interiors amb massilla de poliuretà.
Inclou: Neteja i preparació de la superfície suport. Replanteig. Aplicació de l'adhesiu. Col·locació dels lots. Neteja final.
Criteri d'amidament de projecte: Superfície mesurada entre paraments, segons documentació gràfica de Projecte, sense descomptar buits per instal·lacions.
Criteri de mesura d'obra: Es mesurarà la superfície realment executada segons especificacions de Projecte, sense descomptar buits per instal·lacions.

| Codi | Ut | Descripció | Rendiment | Preu | Import |
|---|---|---|---|---|---|
| mt29pco040c | m² | Lloseta de suro, de 600x300x4 mm, pes 2,166 kg/m², densitat 450 kg/m³, Euroclasse Dfl-s1 de reacció al foc segons UNE-EN 13501-1, acabat natural. (material) | 1.050 | 23.92 | 25.12 |
| mt29cam040b | U | Cartutx de 310 cm³ de massilla de poliuretà, per a fixació de llosetes de suro. (material) | 0.595 | 5.57 | 3.31 |
| mo015 | h | Oficial 1ª muntador de falsos sostres. (mà d'obra) | 0.629 | 29.34 | 18.45 |
| mo082 | h | Ajudant muntador de falsos sostres. (mà d'obra) | 0.629 | 25.28 | 15.90 |
| % | % | Costos directes complementaris | 2 % | 62.78 | 1.26 |
|  |  | Costos directes |  |  | 64.04 |
