# Angle d'escaiola per a graó múltiple, per a solució perimetral de sostre

- Propietat de l'arxiu: CYPE INGENIEROS, S.A.
- Format: FIEBDC-3/2002
- Divisa: EUR
- Costos indirectes: 3.00 %
- IVA: 21.00 %

## R Revestiments i extradossats

### RT Falsos sostres en interiors

#### RTP Prefabricats d'escaiola

**RTP036** U Angle d'escaiola per a graó múltiple, per a solució perimetral de sostre.
Angle còncau d'escaiola per a graó múltiple, graons de 5x5 cm, 72,5 cm d'amplada total i 16 cm de ràdio, per a solució perimetral de sostre, rebut amb cola per a escaiola. Inclús accessoris de fixació.
Inclou: Replanteig de la peça. Humectació de la base de fixació. Estesa de la cola. Col·locació i rejuntat de la peça. Repàs de trobades entre peces.
Criteri d'amidament de projecte: Nombre d'unitats previstes, segons documentació gràfica de Projecte.
Criteri de mesura d'obra: Es mesurarà el nombre d'unitats realment col·locades segons especificacions de Projecte.

| Codi | Ut | Descripció | Rendiment | Preu | Import |
|---|---|---|---|---|---|
| mt12rea075a | U | Angle còncau d'escaiola per a graó múltiple, graons de 5x5 cm, 72,5 cm d'amplada total i 16 cm de ràdio. (material) | 1.050 | 14.54 | 15.27 |
| mt09eyc030 | kg | Cola per a escaiola. (material) | 0.040 | 0.35 | 0.01 |
| mo035 | h | Oficial 1ª escaiolista. (mà d'obra) | 0.194 | 28.42 | 5.51 |
| % | % | Costos directes complementaris | 2 % | 20.79 | 0.42 |
|  |  | Costos directes |  |  | 21.21 |
