# Complement per a llibreria d'escaiola

- Propietat de l'arxiu: CYPE INGENIEROS, S.A.
- Format: FIEBDC-3/2002
- Divisa: EUR
- Costos indirectes: 3.00 %
- IVA: 21.00 %

## R Revestiments i extradossats

### RT Falsos sostres en interiors

#### RTP Prefabricats d'escaiola

**RTP245** U Complement per a llibreria d'escaiola.
Capitell per a cornisa d'escaiola, de 11,5x11,5x21,3 cm, per a formació de llibreria, rebut amb cola per a escaiola. Inclús accessoris de fixació.
Inclou: Replanteig de la peça. Humectació de les bases de fixació. Estesa de la cola. Col·locació i rejuntat de la peça. Repàs de trobades entre peces.
Criteri d'amidament de projecte: Nombre d'unitats previstes, segons documentació gràfica de Projecte.
Criteri de mesura d'obra: Es mesurarà el nombre d'unitats realment col·locades segons especificacions de Projecte.

| Codi | Ut | Descripció | Rendiment | Preu | Import |
|---|---|---|---|---|---|
| mt12rea180a | U | Capitell per a cornisa d'escaiola, de 11,5x11,5x21,3 cm, per a formació de llibreria. (material) | 1.050 | 3.76 | 3.95 |
| mt09eyc030 | kg | Cola per a escaiola. (material) | 0.050 | 0.35 | 0.02 |
| mo035 | h | Oficial 1ª escaiolista. (mà d'obra) | 0.291 | 28.42 | 8.27 |
| % | % | Costos directes complementaris | 2 % | 12.24 | 0.24 |
|  |  | Costos directes |  |  | 12.48 |
